# Sanierung Straße Am Gewerbepark Ehst.
Angebotsaufforderung (GAEB DA XML 3.1, DA83)
Projekt: 25-004
Währung: EUR
Erstellt mit: GXML Toolbox V3.3 R20230829, iTWO_64 V25.0.772, 08.07.2026

## 01 Sanierung Am Gewerbepark - Los 1
Datum: 08.07.2026

### Bereich 1 BAUSTELLENEINRICHTUNG

#### Abschnitt 1.1 Baustelleneinrichtung

**1.1.10 Baustelle einrichten Sämtl.LV-Abschn.*Zufahrt vorh.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Anschlüsse für Medien, wie Strom und Wasser, werden vom AG nicht zur Verfügung gestellt.
Bei Bedarf Lagerplätze, sonstige Platzbefestigungen und
Wege im Baustellenbereich anlegen. Oberbodenarbeiten
einschl. Beseitigen von Aufwuchs für die Baustelleneinrichtung, soweit erforderlich, ausführen.
Die Flächen für BE und Lagerplätze werden vom AG nicht zur Verfügung gestellt. Diese müssen durch den AN in Abstimmung mit dem AG beschafft werden.
Kosten für Vorhalten, Unterhalten und
Betreiben der Geräte, Anlagen und Einrichtungen
einschl. Mieten, Pacht, Gebühren und dgl. werden nicht
mit dieser Pauschale, sondern mit den Einheitspreisen
der betreffenden Teilleistungen vergütet. Soweit nicht
für bestimmte Leistungen für das Einrichten der Baustelle gesonderte Positionen im Leistungsverzeichnis
enthalten sind, gilt die Pauschale für alle Leistungen sämtlicher Abschnitte des Leistungsverzeichnisses.
Zufahrt zur Baustelle vorhanden.
Menge: 1,000 PSCH
Leistungsbereichkatalog: 101

**1.1.20 Baustelle räumen Sämtl. LV-Abschn.**
*** Pauschalposition
StL-Nr. 1910111201
Baustelle von allen Geräten, Anlagen, Einrichtungen und
dgl. räumen. Benutzte Flächen und Wege entsprechend dem
ursprünglichen Zustand herrichten. Soweit nicht für
bestimmte Leistungen für das Räumen der Baustelle gesonderte Positionen im Leistungsverzeichnis enthalten
sind, gilt die Pauschale
für alle Leistungen sämtlicher Abschnitte des Leistungsverzeichnisses.
Menge: 1,000 PSCH
Leistungsbereichkatalog: 101

**1.1.30 Vorankündigung erstellen**
*** Pauschalposition
StL-Nr. 19101508
Vorankündigung gemäß Baustellenverordnung erstellen und
spätestens zwei Wochen vor Einrichten der Baustelle der
zuständigen Behörde übermitteln. Vorankündigung sichtbar und witterungsgeschützt auf der Baustelle aushängen. Bei erheblichen Änderungen während der Bauzeit
anpassen.
Menge: 1,000 PSCH

**1.1.40 Bauzaun aufstellen und entfernen Zaunhöhe 2,0 m*Stahlgitter-FT**
StL-Nr. 1910120733
Bauzaun nach Unterlagen des AG einschl. der erforderlichen Tore und Pfosten standsicher aufstellen, während
der Bauzeit vorhalten und unterhalten sowie nach Beendigung der Bauzeit entfernen. 70 v.H. des Preises werden nach Aufstellen, der Rest nach Entfernen des Bauzaunes vergütet.
Zaunhöhe = 2,00 m.
Zaun aus Stahlgitter-Fertigteilen.
Menge: 470,000 m
Leistungsbereichkatalog: 101

**1.1.50 Probegefäß liefern 10-l-Blecheimer*Mithilfe Kprüf.**
StL-Nr. 1910171211
Probegefäß zur Aufnahme von Baustoffproben, für Kontrollprüfungen und für Rückstellproben des AG liefern.
Probegefäß = sauberer 10-l-Blecheimer mit dicht schließendem Deckel.
Mithilfe bei der Probennahme im Baubereich nach Angaben
des AG.
Menge: 4,000 St
Leistungsbereichkatalog: 101

#### Abschnitt 1.2 Vermessungsleistungen

**1.2.10 Abrechnungsvermessung Neubau**
*** Pauschalposition
Abrechnungsvermessung Neubau

Die Abrechnung der erbrachten Leistungen
ist unabhängig von den Grundsätzen der VOB/B § 14 Nr. 1
mit vermessungstechnisch erstellten Abrechnungsplänen
und zugehörigen Mengenermittlungen durchzuführen /
nachzuweisen.

Die Abrechnungspläne sind von einem Vermessungsbüro auf
Grundlage der Bestandsvermessung zu erstellen und
sowohl in digitaler (PDF sowie DWG), als auch in Papierform an die örtl. BÜ zu übergeben.

In sich fertiggestellte Teilleistungen, Teilabschnitte,
Bauabschnitte oder Verkehrssicherungsabschnitte sind
mit der Fertigstellung über die Abrechnungsvermessung
zeitnah abzurechnen.
Bei Untergliederung des Gesamtvorhabens in mehrere
Abschnitte ist auch die zugehörige
Abrechnungsvermessung in mehreren Abschnitten
entsprechend der Fertigstellung der Leistungen zu
erstellen.

Grundsätzlich ist die Art und Weise der Erstellung der
Abrechnungspläne sowie der übrigen Abrechnung vor der
Ausführung auf das engste mit der Bauüberwachung
abzustimmen und von dieser in der Ausführung zu
bestätigen.

In den Abrechnungsplänen sind sämtliche Einzelflächen
und Einzellängen, gesplittet nach den verschiedenen
Befestigungsarten bzw. Materialarten entsprechend den
LV-Positionen und der Art der Fläche, z.B. Fahrbahn,
Grundstückszufahrten, Gehwege, Parkstellflächen,
Kreuzungsbereiche usw., einzeln und getrennt
voneinander zu ermitteln und einzeln und getrennt
voneinander farbig untergliedert mit den spezifischen
Einzelangaben auszuweisen und darzustellen.
Dabei hat die Zuordnung und Ausweisung gemäß der
Gliederung des LV in den Leistungspositionen und
Mengeneinheiten zu erfolgen.
In den Abrechnungsplänen sind die einzelnen Flächen /
Längen durch zu nummerieren und an der jeweiligen
Teilfläche / Teillänge auszuweisen.
Die Nummerierung hat fortlaufend und systematisch zu
erfolgen.

Auf Grundlage der Abrechnungsvermessung hat ebenso
entsprechend den Auf-/ Abtragsprofilen die Abrechnung
der Auftrags-/ Abtragsmassen und der verschiedenen
Massenschüttgüter (Frostschutzschichten, Tragschichten
usw.) zu erfolgen.

Zur Abrechnung hat eine materialartbezogene
Zusammenfassung der Gesamtmengen bzw. Aufaddition der
einzelnen Teilmengen zu erfolgen, in welcher zur
Nachvollziehbarkeit die Quellverweise zum jeweiligen
Abrechnungsplan enthalten sein müssen.
Alle mit dieser Art der Abrechnung verbundenen
Aufwendungen und Kosten bzw. Mehrkosten sind als
Aufwandpauschale mit der Abrechnung dieser LV-Position
abgegolten.
Menge: 1,000 PSCH

**1.2.20 Bestandszeichnungen liefern**
*** Pauschalposition
Die Verkehrsflächen sind getrennt nach Befestigungsart und
Farbe der Baustoffe zu erfassen und darzustellen:
- Bordsteine nach Beton-, Naturstein-, Hoch- und Tiefbord,
- Fahrbahnen, Parkflächen, Grundstückszufahrten und Straßenanbindungen.
Von den Entwässerungsanlagen wie Kontrollschächten,
Straßenabläufen o. a. sind die Bauwerksoberkanten
(Deckel bzw. Einlauf), die Dimensionierung und die Sohle mit allen Rohranschlüssen lage- und höhenmäßig mit Angabe der Materialart zu erfassen und anzugeben.

Abstand Vermessungspunkte in Längsrichtung mindestens
innerorts aller 25m, falls erforderlich (Gefällewechsel, Kurven, etc.) auch geringer.
Vermessungspunkte Quer: mindestens Fahrbahnmitte, Ränder links, rechts, Gehweg/Radwegaußenkanten.
Die Pläne müssen folgende Informationen enthalten:
Angabe aller Straßennamen/Straßenbezeichnungen sowie
Richtungsangaben.
Dokumentation unterschiedlicher Baustoffe (Fahrbahn, Markierung,
Schächte, Abläufe, Borde, Einbauten, Schilder und dergleichen, Netzknoten, Stationszeichen).
Darstellung der Markierung; Darstellung der repräsentativen
Querschnitte im Lageplan; Nordpfeil.

Der Verlauf von neu verlegten Regenwasserleitungen ist darzustellen.
Nebenanlagen wie Verkehrszeichen, Leiteinrichtungen, Straßenlampen, Schutzrohre, Elektroleitungen usw. sind lagemäßig einzumessen und symbolisch darzustellen.

Für die Richtigkeit der Angaben zeichnet der Auftragnehmer allein verantwortlich.
Die Messung und Datenabgabe hat im amtlichen Lagebezugssystem ETRS 89 / UTM Zone 33N (EPSG: 25833) sowie im amtlichen Höhensystem DHHN 2016 zu erfolgen.

Die Daten sind digital in einem ESRI-Format (Personal- oder File-Geodatabase, in Ausnahmefällen nach vorheriger Abstimmung auch Shape) und in der aktuell geltendenDatenstruktur der Stadtkarte Eisenhüttenstadt zu übergeben. Eine Musterdatenbank der Datenstruktur sowie die zugehörige Zeichenvorschrift der Stadt Eiesenhüttenstadt wird auf Anforderung zur Verfügung gestellt.

Für die grafische Ausprägung von Papier- bzw. digitalen Plänen (z.B. PDF) muss von der Stadt Eisenhüttenstadt eine entsprechende Signaturbibliothek (ESRI-Style-Datei, Layerdatei) abgefordert oder eine eindeutige Legende beigefügt werden.

4 x Plot mit Lage - und Höhenangaben,
Massstab und Form wie Ausführungsunterlagen ( alle Unterlagen sind mit Stempel und Unterschrift des AN zu bestätigen).
Menge: 1,000 PSCH

**1.2.30 Bestandsdokumentation liefern**
*** Pauschalposition
Bestandsdokumentation erstellen und an AG Übergeben,
  2- fach,
  Inhalt:
        - Deckblatt
        - Inhaltsverzeichnis
        - Herstellerbescheinigung
        - Bautagebuch
        - Lieferscheine
        - Entsorgungsnachweise
        - Zertifikate, Erstprüfung
        - Abnahmeprotokoll
Menge: 1,000 PSCH

### Bereich 2 VERKEHRSSICHERUNG

#### Abschnitt 2.1 Umleitung

*Hinweis: Nachfolgende 11 Positionen betreffen Verkehrssiche-*
Nachfolgende 11 Positionen betreffen Verkehrssicherungseinrichtungen zur Umleitungsführung entsprechend
Blatt 1.

**2.1.10 Verkehrstafel aufbauen und abbauen Typ RA2, C Höhe 2,20 m**
StL-Nr. 21105240994093
Verkehrstafel aufbauen und abbauen. Vorhalten, Kontrolle, Wartung und Instandsetzung werden gesondert
vergütet. Aufstellvorrichtung nach statischen Erfordernissen. Vorübergehende Verkehrssicherungsmaßnahmen
durchführen. 70 v.H. des Preises werden nach Aufbau,
der Rest nach Abbau vergütet.
Verkehrstafel '= Planskizze / Hinweistafel.'

Größe '=1600 x 1250 mm.'

Retroreflektierend mit Folie Klasse RA2, Aufbau C.
Aufstellvorrichtung 'nach Wahl des AN.'

Aufstellhöhe über der Verkehrsfläche = 2,20 m.
Menge: 4,000 St

**2.1.20 Verkehrstafel vorhalten wie Vorposition**
StL-Nr. 2110524301
Verkehrstafel vorhalten, warten und instand setzen. Vo-
rübergehende Verkehrssicherungsmaßnahmen durchführen.
Die Kontrolle wird gesondert vergütet.
Verkehrstafel wie in Vorposition beschrieben.
Menge: 168,000 Std

**2.1.30 Reiter zur Vorankündigung**
Mit dem Einheitspreis abgegolten sind sämtliche
zusätzlichen Aufwendungen
- zur Aufstellung der Verkehrstafeln der vorgenannten
  Positionen 5 Tage vor Wirksamwerden der Umleitung
  einschl.
- Bereitstellung und Montage von Schildern zur Angabe
  des Sperrtermines als Reiter über den Verkehrstafeln
  (Zusatzzeichen mit Datumsangabe) sowie
- Auskreuzen der Verkehrstafeln bis zur Inbetriebnahme
- Demontage der Zusatzzeichen mit Datumsangabe sowie
  der Auskreuzung am Tag der Inbetriebnahme der
  Umleitung.
Die Mehrkosten für die Vor- und Unterhaltung
zusätzlicher Materialien und Standzeiten sind
ebenfalls einzurechnen.
Menge: 4,000 St

**2.1.40 Verkehrsschild aufbauen u. abbauen Größe 2 Typ RA2, C Höhe 2,20 m**
StL-Nr. 21105203924094
Verkehrsschild aufbauen und abbauen. Vorhalten, Kontrolle, Wartung und Instandsetzung werden gesondert
vergütet. Aufstellvorrichtung nach statischen Erfordernissen. Vorübergehende Verkehrssicherungsmaßnahmen
durchführen. 70 v. H. des Preises werden nach Aufbau,
der Rest nach Abbau vergütet.
Verkehrsschild '= Zeichen 455.1, 455.2, 457.1.'

Größe 2.
Retroreflektierend mit Folie Klasse RA2, Aufbau C.
Aufstellvorrichtung 'nach Wahl des AN.'

Aufstellhöhe über der Verkehrsfläche = 2,20 m.
Menge: 13,000 St

**2.1.50 Verkehrsschild vorhalten wie Vorposition**
StL-Nr. 2110520501
Verkehrsschild vorhalten, warten und instand setzen.
Vorübergehende Verkehrssicherungsmaßnahmen durchführen.
Die Kontrolle wird gesondert vergütet.
Verkehrsschild wie in Vorposition beschrieben.
Menge: 546,000 Std

**2.1.60 Verkehrsschild aufbauen u. abbauen Ronde,Dreie.Quad. Größe 2 Typ RA2, C Höhe 2,20 m**
StL-Nr. 21105203124094
Verkehrsschild aufbauen und abbauen. Vorhalten, Kontrolle, Wartung und Instandsetzung werden gesondert
vergütet. Aufstellvorrichtung nach statischen Erfordernissen. Vorübergehende Verkehrssicherungsmaßnahmen
durchführen. 70 v. H. des Preises werden nach Aufbau,
der Rest nach Abbau vergütet.
Verkehrsschild = Ronde, Dreieck, Quadrat.
Größe 2.
Retroreflektierend mit Folie Klasse RA2, Aufbau C.
Aufstellvorrichtung 'nach Wahl des AN.'

Aufstellhöhe über der Verkehrsfläche = 2,20 m.
Menge: 5,000 St

**2.1.70 Verkehrsschild vorhalten wie Vorposition**
StL-Nr. 2110520501
Verkehrsschild vorhalten, warten und instand setzen.
Vorübergehende Verkehrssicherungsmaßnahmen durchführen.
Die Kontrolle wird gesondert vergütet.
Verkehrsschild wie in Vorposition beschrieben.
Menge: 210,000 Std

**2.1.80 Verkehrsschild aufbauen u. abbauen Größe 2 Typ RA2, C Höhe 2,20 m**
StL-Nr. 21105203924094
Verkehrsschild aufbauen und abbauen. Vorhalten, Kontrolle, Wartung und Instandsetzung werden gesondert
vergütet. Aufstellvorrichtung nach statischen Erfordernissen. Vorübergehende Verkehrssicherungsmaßnahmen
durchführen. 70 v. H. des Preises werden nach Aufbau,
der Rest nach Abbau vergütet.
Verkehrsschild '= Zeichen 357-50.'

Größe 2.
Retroreflektierend mit Folie Klasse RA2, Aufbau C.
Aufstellvorrichtung 'nach Wahl des AN.'

Aufstellhöhe über der Verkehrsfläche = 2,20 m.
Menge: 1,000 St

**2.1.90 Verkehrsschild vorhalten wie Vorposition**
StL-Nr. 2110520501
Verkehrsschild vorhalten, warten und instand setzen.
Vorübergehende Verkehrssicherungsmaßnahmen durchführen.
Die Kontrolle wird gesondert vergütet.
Verkehrsschild wie in Vorposition beschrieben.
Menge: 42,000 Std

**2.1.100 Verkehrssch.komb. aufbauen u. abb. VSch + ZSch H1 Größe 2 Typ RA2, C Höhe 2,20 m**
StL-Nr. 2110521519240904
Verkehrsschildkombination aufbauen und abbauen. Vorhalten, Kontrolle, Wartung und Instandsetzung werden gesondert vergütet. Aufstellvorrichtung nach statischen
Erfordernissen. Vorübergehende Verkehrssicherungsmaßnahmen durchführen. 70 v. H. des Preises werden nach
Aufbau, der Rest nach Abbau vergütet.
Verkehrsschildkombination = 1 Verkehrsschild und Zu-
satzschild Höhe 1.
Verkehrsschild '= Zeichen 375-50 mit Zusatzschild
1000-11 bzw. 1000-21.'

Größe 2.
Retroreflektierend mit Folie Klasse RA2, Aufbau C.
Aufstellvorrichtung 'nach Wahl des AN.'

Aufstellhöhe über der Verkehrsfläche = 2,20 m.
Menge: 1,000 St

**2.1.110 Verkehrsschildkombination vorhalten wie Vorposition**
StL-Nr. 2110521801
Verkehrsschildkombination vorhalten, warten und instand
setzen. Vorübergehende Verkehrssicherungsmaßnahmen
durchführen. Die Kontrolle wird gesondert vergütet.
Verkehrsschildkombination wie in Vorposition beschrieben.
Menge: 42,000 Std

#### Abschnitt 2.2 Verkehrssicherung im Baubereich

*Hinweis: Nachfolgende 20 Positionen betreffen Verkehrssiche-*
Nachfolgende 20 Positionen betreffen Verkehrssicherungseinrichtungen im Baubereich entsprechend
Blatt 2.

**2.2.10 Verkehrsschild aufbauen u. abbauen Ronde,Dreie.Quad. Größe 2 Typ RA2, C Höhe 2,20 m**
StL-Nr. 21105203124094
Verkehrsschild aufbauen und abbauen. Vorhalten, Kontrolle, Wartung und Instandsetzung werden gesondert
vergütet. Aufstellvorrichtung nach statischen Erfordernissen. Vorübergehende Verkehrssicherungsmaßnahmen
durchführen. 70 v. H. des Preises werden nach Aufbau,
der Rest nach Abbau vergütet.
Verkehrsschild = Ronde, Dreieck, Quadrat.
Größe 2.
Retroreflektierend mit Folie Klasse RA2, Aufbau C.
Aufstellvorrichtung 'nach Wahl des AN.'

Aufstellhöhe über der Verkehrsfläche = 2,20 m.
Menge: 15,000 St

**2.2.20 Verkehrsschild vorhalten wie Vorposition**
StL-Nr. 2110520501
Verkehrsschild vorhalten, warten und instand setzen.
Vorübergehende Verkehrssicherungsmaßnahmen durchführen.
Die Kontrolle wird gesondert vergütet.
Verkehrsschild wie in Vorposition beschrieben.
Menge: 630,000 Std

**2.2.30 Verkehrssch.komb. aufbauen u. abb. VSch + ZSch H2 Ronde,Dreie.Quad. Größe 2 Typ RA2, C Höhe 2,20 m**
StL-Nr. 2110521521240904
Verkehrsschildkombination aufbauen und abbauen. Vorhalten, Kontrolle, Wartung und Instandsetzung werden gesondert vergütet. Aufstellvorrichtung nach statischen
Erfordernissen. Vorübergehende Verkehrssicherungsmaßnahmen durchführen. 70 v. H. des Preises werden nach
Aufbau, der Rest nach Abbau vergütet.
Verkehrsschildkombination = 1 Verkehrsschild und Zu-
satzschild Höhe 2.
Verkehrsschild = Ronde, Dreieck, Quadrat, Achteck,
Rechteck.
Größe 2.
Retroreflektierend mit Folie Klasse RA2, Aufbau C.
Aufstellvorrichtung 'nach Wahl des AN.'

Aufstellhöhe über der Verkehrsfläche = 2,20 m.
Menge: 1,000 St

**2.2.40 Verkehrsschildkombination vorhalten wie Vorposition**
StL-Nr. 2110521801
Verkehrsschildkombination vorhalten, warten und instand
setzen. Vorübergehende Verkehrssicherungsmaßnahmen
durchführen. Die Kontrolle wird gesondert vergütet.
Verkehrsschildkombination wie in Vorposition beschrieben.
Menge: 42,000 Std

**2.2.50 Absp.g.,Warneinr. aufb. u. abb. Abspsch. 250x2000 Typ RA2 5 Strah.eins. rot Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 3,000 St

**2.2.60 Absp.g.,Warneinr. vorhalten wie Vorposition**
StL-Nr. 2110541001
Absperrgerät oder Warneinrichtung vorhalten, warten,
instand setzen und betreiben. Vorübergehende Verkehrssicherungsmaßnahmen durchführen. Die Kontrolle wird gesondert vergütet.
Absperrgerät oder Warneinrichtung wie in Vorposition
beschrieben.
Menge: 126,000 Std

**2.2.70 Absp.g.,Warneinr. aufb. u. abb. Abspsch. 250x2000 Typ RA2 3 Strah.eins.gelb Versorg. Wahl AN**
StL-Nr. 21105405052301
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung nach Wahl des AN.
Menge: 1,000 St

**2.2.80 Absp.g.,Warneinr. vorhalten wie Vorposition**
StL-Nr. 2110541001
Absperrgerät oder Warneinrichtung vorhalten, warten,
instand setzen und betreiben. Vorübergehende Verkehrssicherungsmaßnahmen durchführen. Die Kontrolle wird gesondert vergütet.
Absperrgerät oder Warneinrichtung wie in Vorposition
beschrieben.
Menge: 42,000 Std

**2.2.90 Absp.g.,Warneinr. aufb. u. abb. Abspsch. 250x2000 Typ RA2**
StL-Nr. 21105405052000
Absperrgerät oder Warneinrichtung betriebsfertig aufbauen und abbauen. Vorhalten, Kontrolle, Wartung, In-
standsetzung und Betreiben werden gesondert vergütet.
Vorübergehende Verkehrssicherungsmaßnahmen durchführen.
70 v. H. des Preises werden nach betriebsfertigem Aufbau, der Rest nach Abbau vergütet.
Absperrschranke Größe 250 x 2000 mm mit Aufstellvorrichtung.
Mit retroreflektierender Folie Klasse RA2.
Menge: 12,000 St

**2.2.100 Absp.g.,Warneinr. vorhalten wie Vorposition**
StL-Nr. 2110541001
Absperrgerät oder Warneinrichtung vorhalten, warten,
instand setzen und betreiben. Vorübergehende Verkehrssicherungsmaßnahmen durchführen. Die Kontrolle wird gesondert vergütet.
Absperrgerät oder Warneinrichtung wie in Vorposition
beschrieben.
Menge: 504,000 Std

**2.2.110 Absp.g.,Warneinr. aufb. u. abb. Abspsch. 250x2000 Typ RA2 Versorg. Wahl AN**
StL-Nr. 21105405052901
Absperrgerät oder Warneinrichtung betriebsfertig aufbauen und abbauen. Vorhalten, Kontrolle, Wartung, In-
standsetzung und Betreiben werden gesondert vergütet.
Vorübergehende Verkehrssicherungsmaßnahmen durchführen.
70 v. H. des Preises werden nach betriebsfertigem Aufbau, der Rest nach Abbau vergütet.
Absperrschranke Größe 250 x 2000 mm mit Aufstellvorrichtung.
Mit retroreflektierender Folie Klasse RA2.
Mit '2 Richtstrahlern einseitig, gelbes
Dauerlicht.'

Energieversorgung nach Wahl des AN.
Menge: 4,000 St

**2.2.120 Absp.g.,Warneinr. vorhalten wie Vorposition**
StL-Nr. 2110541001
Absperrgerät oder Warneinrichtung vorhalten, warten,
instand setzen und betreiben. Vorübergehende Verkehrssicherungsmaßnahmen durchführen. Die Kontrolle wird gesondert vergütet.
Absperrgerät oder Warneinrichtung wie in Vorposition
beschrieben.
Menge: 168,000 Std

**2.2.130 Absp.g.,Warneinr. aufb. u. abb. Typ RA2**
StL-Nr. 21105405992000
Absperrgerät oder Warneinrichtung betriebsfertig aufbauen und abbauen. Vorhalten, Kontrolle, Wartung, In-
standsetzung und Betreiben werden gesondert vergütet.
Vorübergehende Verkehrssicherungsmaßnahmen durchführen.
70 v. H. des Preises werden nach betriebsfertigem Aufbau, der Rest nach Abbau vergütet.
Absperrgerät oder Warneinrichtung '=
Absperrschrankengitter zur Fußgängersicherung und zur
Baubereichsabsperrung.'

Mit retroreflektierender Folie Klasse RA2.
Menge: 200,000 St

**2.2.140 Absp.g.,Warneinr. vorhalten wie Vorposition**
StL-Nr. 2110541001
Absperrgerät oder Warneinrichtung vorhalten, warten,
instand setzen und betreiben. Vorübergehende Verkehrssicherungsmaßnahmen durchführen. Die Kontrolle wird gesondert vergütet.
Absperrgerät oder Warneinrichtung wie in Vorposition
beschrieben.
Menge: 8400,000 Std

**2.2.150 Absp.g.,Warneinr. aufb. u. abb. Schr.bake doppels Typ RA2 zweis.Dauerlicht Versorg. Wahl AN**
StL-Nr. 21105405022201
Absperrgerät oder Warneinrichtung betriebsfertig aufbauen und abbauen. Vorhalten, Kontrolle, Wartung, In-
standsetzung und Betreiben werden gesondert vergütet.
Vorübergehende Verkehrssicherungsmaßnahmen durchführen.
70 v. H. des Preises werden nach betriebsfertigem Aufbau, der Rest nach Abbau vergütet.
Schraffenbake Größe 1000 x 250 mm doppelseitig.
Mit retroreflektierender Folie Klasse RA2.
Mit 1 Richtstrahler zweiseitig, gelbes Dauerlicht, WL2.
Energieversorgung nach Wahl des AN.
Menge: 1,000 St

**2.2.160 Absp.g.,Warneinr. vorhalten wie Vorposition**
StL-Nr. 2110541001
Absperrgerät oder Warneinrichtung vorhalten, warten,
instand setzen und betreiben. Vorübergehende Verkehrssicherungsmaßnahmen durchführen. Die Kontrolle wird gesondert vergütet.
Absperrgerät oder Warneinrichtung wie in Vorposition
beschrieben.
Menge: 42,000 Std

**2.2.170 Absp.g.,Warneinr. aufb. u. abb. Schr.bake eins. Typ RA2**
StL-Nr. 21105405012000
Absperrgerät oder Warneinrichtung betriebsfertig aufbauen und abbauen. Vorhalten, Kontrolle, Wartung, In-
standsetzung und Betreiben werden gesondert vergütet.
Vorübergehende Verkehrssicherungsmaßnahmen durchführen.
70 v. H. des Preises werden nach betriebsfertigem Aufbau, der Rest nach Abbau vergütet.
Schraffenbake Größe 1000 x 250 mm einseitig.
Mit retroreflektierender Folie Klasse RA2.
Menge: 28,000 St

**2.2.180 Absp.g.,Warneinr. vorhalten wie Vorposition**
StL-Nr. 2110541001
Absperrgerät oder Warneinrichtung vorhalten, warten,
instand setzen und betreiben. Vorübergehende Verkehrssicherungsmaßnahmen durchführen. Die Kontrolle wird gesondert vergütet.
Absperrgerät oder Warneinrichtung wie in Vorposition
beschrieben.
Menge: 1176,000 Std

**2.2.190 Auskreuzung herstellen Typ II Breite 0,12 m Länge 2 x 5,00 m mind. P 5 grobstr. Decke Folie entf.**
StL-Nr. 21105344212311
Auskreuzung als vorübergehende Markierung herstellen,
warten und instand setzen. Vorübergehende Verkehrssicherungsmaßnahmen durchführen.
Als Markierungssystem aus Folie Typ II.
Strichbreite = 0,12 m.
Strichlänge = 2 x 5,00 m.
Verkehrsklasse mindestens P 5.
Markierung auf grobstrukturierter Asphaltdeckschicht.
Markierungsfolie entfernen. Abfall aufnehmen und nach
Wahl des AN verwerten.
Menge: 8,000 St

**2.2.200 Auskreuzung herstellen Typ II Breite 0,12 m Länge 2 x 2,00 m mind. P 5 grobstr. Decke Folie entf.**
StL-Nr. 21105344211311
Auskreuzung als vorübergehende Markierung herstellen,
warten und instand setzen. Vorübergehende Verkehrssicherungsmaßnahmen durchführen.
Als Markierungssystem aus Folie Typ II.
Strichbreite = 0,12 m.
Strichlänge = 2 x 2,00 m.
Verkehrsklasse mindestens P 5.
Markierung auf grobstrukturierter Asphaltdeckschicht.
Markierungsfolie entfernen. Abfall aufnehmen und nach
Wahl des AN verwerten.
Menge: 12,000 St

#### Abschnitt 2.3 Sonstiges

**2.3.10 Widersprüchliche Verkehrsz. abbauen/ ausdrehen, bzw. Zielangaben auskreuzen, einschl. Wiederherstellung des ursprünglichen Zustandes**
*** Pauschalposition
Der Verkehrsführung widersprechende Verkehrszeichen im
Baubereich sowie im Zuge der Umleitungsstrecken
unwirksam machen sowie widersprüchliche Zielangaben in
der Wegweisung auskreuzen, einschl. Aufwand für Einsatz
eines Hubsteigers sowie für die Wiederherstellung des
ursprünglichen Zustandes.
Vorhandene Verkehrszeichen dürfen dabei nicht zerstört
oder beschädigt werden.
Die Verwendung von Abklebebändern ist nicht gestattet.
Für das Auskreuzen von Wegweisern sind Systeme
einzusetzen, die eine Berührung der Schildoberfläche
ausschließen.
Menge: 1,000 PSCH

*Hinweis: Die der Vergabeunterlage beiliegenden, der Kalkulation*
Die der Vergabeunterlage beiliegenden, der Kalkulation
dienenden Verkehrszeichenpläne werden dem AN zur
Verfügung gestellt. Anpassungen und zusätzliche Pläne
des AN sind einzurechnen. Sämtliche zur Bauausführung
erforderlichen. Vkz-pläne hat der AN zu erstellen.

**2.3.20 Verkehrsrechtliche Anordnung einh.**
*** Pauschalposition
StL-Nr. 2110592099
Verkehrsrechtliche Anordnung für Einrichtung und Be-
trieb der Verkehrssicherung sämtlicher Abschnitte des
Leistungsverzeichnisses nach Unterlagen des AG einholen
und zugehörige Unterlagen erstellen. Erforderliche
Ortsbesichtigungen zur Erstellung der Planunterlagen
durchführen.
Anfallende Gebühren 'bis 650 Euro sind
einzurechnen.'
Menge: 1,000 PSCH

**2.3.30 Anpassung Verkehrszeichenplan**
Aufwendungen zur Anpassung eines bestätigten
Verkehrszeichenplanes im Zusammenhang mit
- technologisch bedingten Änderungen des Bauablaufs
- veränderten Verkehrsverhältnissen
Menge: 1,000 St

**2.3.40 Verkehrszeichenplan erstellen, auf Anforderung des AG**
Erstellung eines zusätzlichen anordnungsfähigen
Verkehrszeichenplanes auf gesonderte Anforderung des AG
sowie Abstimmung mit der zuständigen
Straßenverkehrsbehörde und dem AG.
Menge: 1,000 St

**2.3.50 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'durch elektronisches
Erfassungsgerät bzw. durch schriftliche Dokumentation,
nach Wahl des AN.'
Menge: 42,000 d

**2.3.60 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'elektronisches
Erfassungsgerät bzw. durch schriftliche Dokumentation,
nach Wahl des AN.'
Menge: 42,000 d

**2.3.70 Koordinierung/Abstimmung**
*** Pauschalposition
Koordinierung/Abstimmung/Anpassung der Leistungen für
die Verkehrssicherung mit anderen Auftragnehmern, sowie
mit der zuständigen Verkehrsbehörde des AG, dem
zuständigen Straßenverkehrsamt und der
Polizeidienststelle sowie den betroffenen
Busverkehrsgesellschaften.
Menge: 1,000 PSCH

**2.3.80 Verkehrsschild anbringen Ergänzung**
Verkehrsschild nach Aufforderung des AG anbringen.
Verkehrsschild = Normverkehrszeichen,
Schildgröße bis 1,0 m2.
Größe 2
Mit retroreflektierender Folie der Reflexions-Klasse
RA 2 und Reflexfolien-Aufbau C.
Zusätzliche Verkehrszeichen für Verkehrssicherung auf
Anordnung des AG einschl. erforderlicher
Aufstellvorrichtung.
Aufstellung und Abbau im Rahmen der Verkehrssicherung.
Menge: 1,000 St

**2.3.90 Verkehrsschild vorhalten wie Vorposition**
StL-Nr. 2110520501
Verkehrsschild vorhalten, warten und instand setzen.
Vorübergehende Verkehrssicherungsmaßnahmen durchführen.
Die Kontrolle wird gesondert vergütet.
Verkehrsschild wie in Vorposition beschrieben.
Menge: 14,000 Std

**2.3.100 Verkehrstafel anbringen Ergänzung**
Verkehrstafel nach Aufforderung des AG anbringen.
Hinweistafel
Größe 1600 x 1250 mm
Mit retroreflektierender Folie der Reflexions-Klasse
RA2 und Reflexfolien-Aufbau C.
Zusätzliche Verkehrszeichen für Verkehrssicherung auf
Anordnung des AG einschl. erforderlicher
Aufstellvorrichtung.
Aufstellung und Abbau im Rahmen der Verkehrssicherung.
Menge: 1,000 St

**2.3.110 Verkehrstafel vorhalten wie Vorposition**
StL-Nr. 2110524301
Verkehrstafel vorhalten, warten und instand setzen. Vo-
rübergehende Verkehrssicherungsmaßnahmen durchführen.
Die Kontrolle wird gesondert vergütet.
Verkehrstafel wie in Vorposition beschrieben.
Menge: 14,000 Std

**2.3.120 Absperrschranke anbringen Ergänzung**
Absperrschranke nach Aufforderung des AG anbringen.
Absperrschranke, Zeichen 600-34 mit gelben oder roten
Warnleuchten
Mit retroreflektierender Folie der Reflexions-Klasse
RA2 und Reflexfolien-Aufbau C.
Zusätzliche Verkehrszeichen für Verkehrssicherung auf
Anordnung des AG einschl. erforderlicher
Aufstellvorrichtung.
Aufstellung und Abbau im Rahmen der Verkehrssicherung.
Menge: 1,000 St

**2.3.130 Absp.g.,Warneinr. vorhalten wie Vorposition**
StL-Nr. 2110541001
Absperrgerät oder Warneinrichtung vorhalten, warten,
instand setzen und betreiben. Vorübergehende Verkehrssicherungsmaßnahmen durchführen. Die Kontrolle wird gesondert vergütet.
Absperrgerät oder Warneinrichtung wie in Vorposition
beschrieben.
Menge: 14,000 Std

**2.3.140 Schraffenbake anbringen Ergänzung**
Schraffenbake nach Aufforderung des AG anbringen.
Schraffenbake, Zeichen 605-10/-20 mit Beleuchtung
Mit retroreflektierender Folie der Reflexions-Klasse
RA2 und Reflexfolien-Aufbau C.
Zusätzliche Verkehrszeichen für Verkehrssicherung auf
Anordnung des AG einschl. erforderlicher
Aufstellvorrichtung.
Aufstellung und Abbau im Rahmen der Verkehrssicherung.
Menge: 1,000 St

**2.3.150 Absp.g.,Warneinr. vorhalten wie Vorposition**
StL-Nr. 2110541001
Absperrgerät oder Warneinrichtung vorhalten, warten,
instand setzen und betreiben. Vorübergehende Verkehrssicherungsmaßnahmen durchführen. Die Kontrolle wird gesondert vergütet.
Absperrgerät oder Warneinrichtung wie in Vorposition
beschrieben.
Menge: 14,000 Std

### Bereich 3 DECKENERNEUERUNG

#### Abschnitt 3.1 Vorarbeiten/Abbrucharbeiten

*Hinweis: Hinweis zu Rückbaupositionen*
In sämtliche folgenden Rückbaupositionen ist in den Einheitspreis einzukalkulieren, dass das Abbruchmaterial zu laden und zum Lagerplatz des AN zu bringen ist. Dort ist das Material zur Beprobung abzulegen. Nach Vorliegen der Laborergebnisse und Festlegung der Entsorgung ist das Material erneut zu laden und abzufahren.
Asphaltrückbau ist in die Verwertungsklasse A eingestuft worden und ist der Wiederverwendung der Asphalt-Mischanlage zuzuführen.
Gebundenes Tragschichtmaterial gilt als belastetes Material / gefährlicher Abfall. Hierfür sind entsprechende Zulagen ausgeschrieben.
Deckschicht und Tragschicht sind getrennt zu fräsen.

**3.1.10 Asphalt fräsen, ADS*Asphaltbeton*Fahrbahn, Fräsasph. verw.**
Asphalt fräsen und Fräsgut aufnehmen. Anschlusskante
geradlinig auf Frästiefe herstellen. Der Schnittlinienabstand darf maximal 15 mm betragen.
Asphaltdeckschicht = Asphaltbeton.
Frästiefe 4 - 5 cm
Fläche = Fahrbahn.
Fräsasphalt zu einer dafür zugelassenen Aufbereitungsanlage nach Wahl des AN liefern.
Verwertungsklasse A.
Unebenheiten der gefrästen Fläche höchstens 4 mm innerhalb einer 4,00 m langen Messstrecke in Längs- und
Querrichtung.
Transport- und Deponiegebühren werden nicht gesondert vergütet.
Einzukalkulieren ist die Zwischenlagerung des Abbruchmaterials auf dem Lagerplatz des AN zur Beprobung vor der Entsorgung, sowie nochmaliges Laden und Transportieren zur Entsorgungsstelle.
Menge: 3400,000 m2
Leistungsbereichkatalog: 113

**3.1.20 Zulage zum Fräsen für Herst. Querneigung**
Asphalt Feinfräsen und Fräsgut aufnehmen. Anschlusskante
geradlinig auf Frästiefe herstellen. Der Schnittlinienabstand darf maximal 8 mm betragen.
Asphaltdeckschicht = Asphaltbeton.
Frästiefe 4 cm
Fläche = Fahrbahn.
Fräsen mit Einhaltung / Herstellung der vorgegebenen Querneigung. Gilt für Bereiche, in denen die vorhandene Asphalttragschicht verbleibt.
Fräsasphalt zu einer dafür zugelassenen Aufbereitungsanlage nach Wahl des AN liefern.
Verwertungsklasse A.
Unebenheiten der gefrästen Fläche höchstens 4 mm innerhalb einer 4,00 m langen Messstrecke in Längs- und
Querrichtung.
Transport- und Deponiegebühren werden nicht gesondert vergütet.
Einzukalkulieren ist die Zwischenlagerung des Abbruchmaterials auf dem Lagerplatz des AN zur Beprobung vor der Entsorgung, sowie nochmaliges Laden und Transportieren zur Entsorgungsstelle.
Menge: 1210,000 m2

**3.1.30 Asphalt fräsen, ATS, Fahrbahn*Fräsasph. verw.**
Asphalt fräsen und Fräsgut aufnehmen.
Asphalt Asphaltragschicht
Frästiefe 6 - 15cm
Fläche = Fahrbahn.
Fräsarbeiten bis auf vorhandene HGT. Das Anfräsen der HGT ist zu vermeiden.
Fräsasphalt zu einer dafür zugelassenen Aufbereitungsanlage nach Wahl des AN liefern.
Verwertungsklasse A.
Transport- und Deponiegebühren werden nicht gesondert vergütet.
Einzukalkulieren ist die Zwischenlagerung des Abbruchmaterials auf dem Lagerplatz des AN zur Beprobung vor der Entsorgung, sowie nochmaliges Laden und Transportieren zur Entsorgungsstelle.
Menge: 2190,000 m2
Leistungsbereichkatalog: 113

**3.1.40 Asphaltbefestigung trennen, ADS schneiden 4cm**
Asphaltbefestigung geradlinig trennen.
im Anbaubereich quer und längs zur Fahrbahnachse,
Trennen durch Schneiden. Asphaltdeckschicht
Dicke der Asphaltbefestigung 4 cm.
Menge: 70,000 m
Leistungsbereichkatalog: 113

**3.1.50 Asphaltbefestigung trennen, ATS schneiden bis 15cm**
Asphaltbefestigung geradlinig trennen.
im Anbaubereich quer und längs zur Fahrbahnachse,
Trennen durch Schneiden. Asphalttragschicht,
Dicke der Asphaltbefestigung über 6 bis 15 cm.
Menge: 55,000 m
Leistungsbereichkatalog: 113

**3.1.60 Erschwernis infolge Einfassungen, A.deckschicht**
Erschwernis infolge Einfassungen, Borden und Fahrbahnübergängen.
Erschwernis beim Fräsen, Aufnehmen, Aufsprühen von Bi-
tumenemulsionen sowie Herstellen von Asphaltschichten.
Asphaltdeckschicht.
Einbauten Gerinnestreifen aus Betonsteinpflaster und Betonborde.
Menge: 460,000 m
Leistungsbereichkatalog: 113

**3.1.70 Erschwernis infolge Einfassungen, A.tragschicht**
Erschwernis infolge Einfassungen, Borden und Fahrbahnübergängen.
Erschwernis beim Fräsen, Aufnehmen, Aufsprühen von Bi-
tumenemulsionen sowie Herstellen von Asphaltschichten.
Asphalttragschicht.
Einbauten Gerinnestreifen aus Betonsteinpflaster und Betonborden.
Menge: 280,000 m
Leistungsbereichkatalog: 113

**3.1.80 Erschwernis infolge Einbauten, A.decks.+A.trags.**
Erschwernis infolge Einbauten, Schächten und Straßenabläufen. Abgerechnet wird je Stück Einbauteil.
Erschwernis beim Fräsen, Aufnehmen, Aufsprühen von
Bitumenemulsionen sowie Herstellen von Asphaltschichten.
Asphaltdeck- und Asphalttragschicht.
Einbauten wie Schächte, Abläufe und Schieberkappen.
Menge: 18,000 St
Leistungsbereichkatalog: 113

**3.1.90 Erdaushub**
Boden
'überschüssigen Boden,
BM-F1 Qualität nach EBV',

in Fahrbahnen und Gehwegen,
in Teilflächen
profilgerecht lösen, laden, fördern und entsorgen,
Deponierung wird nicht gesondert vergütet,
Abtragtiefe bis 0,6 m,
Mengenermittlung 'nach Abtragsprofilen.'.

Einzukalkulieren ist die Zwischenlagerung auf dem Lagerplatz des AN zur Beprobung vor der Entsorgung, sowie nochmaliges Laden und Transportieren zur Entsorgungsstelle.
Menge: 120,000 m3

**3.1.100 Tragschicht m. hydr. Bindem. aufn., Tiefe ü. 15-25cm**
Tragschicht mit hydraulischem Bindemittel aufnehmen.
Fläche = Fahrbahn.
Hydraulisch gebundene Tragschicht.
Ausbaustärke über 15 bis 25 cm.
Aufnahme erschütterungsarm.
Einstufung in bis einschl. RC-2.
Deponiegebühren werden nicht gesondert vergütet.
Einzukalkulieren ist die Zwischenlagerung des Abbruchmaterials auf dem Lagerplatz des AN zur Beprobung vor der Entsorgung, sowie nochmaliges Laden und Transportieren zur Entsorgungsstelle.
Menge: 500,000 m2
Leistungsbereichkatalog: 112

**3.1.110 Zulage für Entsorgung / Deponierung gefährliche Abfälle**
Zulage zu vorgenannter Position, für die Entsorgung / Deponierung gefährlicher Abfälle,
Einstufung in: gefährlicher Abfall mit Abfallschlüssel 170106* (Überschreitung der RC-3 Qualität beim Parameter Vanadium)
Einschl. Berücksichtigung des erhöhten Transportweges bis 150km (einfache Entfernung).
Ausführung nur nach gesonderter Aufforderung durch den AG.
Entsorgungsgebühren sind einzukalkulieren.
Menge: 240,000 t

**3.1.120 Andienung / Zuweisung SBB**
*** Pauschalposition
Andienung I Zuweisung SBB
mit elektronischem Entsorgungsnachweis.
Durch den AN sind die Abfallmaterialien bei der SBB anzudienen, anzumelden und die Zuweisung zu erwirken.
Einzukalkulieren sind dabei alle Kosten für die Erwirkung der Zuweisung bei der SBB bzw. die Anmeldung bei der SBB und die dabei entstehenden Gebühren für die SBB.
Durchführung der Beantragung und Bearbeitung des
Entsorgungsnachweises im elektronischen Nachweisverfahren für Gefährliche Abfalle entsprechend den Regelungen der SBB bzw. des
Abfallentsorgungsunternehmens.
Alle hierbei entstehenden Gebühren und sonstigen Kosten
sind einzukalkulieren.
Grundlage sind die Analyseergebnisse der durch den AN vorzunehmenden Abfalluntersuchungen.
Menge: 1,000 PSCH
DIN276 neu: 594
DIN276_18: 594

**3.1.130 Begleitscheine**
Erstellung und Bearbeitung des Begleitscheins im
elektronischen Nachweisverfahren für jeden LKW-Transport.
Alle hierbei entstehenden Gebühren und sonstigen Kosten
sind einzukalkulieren.
Entsprechend der vorgegebenen Mengen ist die Anzahl der nötigen Begleitscheine zu ermitteln.
Menge: 15,000 St
DIN276 neu: 594
DIN276_18: 594

**3.1.140 Beprobung / Laboruntersuchung nach EBV**
Beprobung / Laboruntersuchung für sämtliche vorbeschriebene Bodenaushub-, Rückbau- und Abbruchpositionen,
Untersuchung nach EBV (Ersatzbaustoffverordnung),
Die Ergebnisse sind dem AG vorzulegen. Zur Entnahme der Proben ist die Bauüberwachung rechtzeitig einzuladen
Menge: 4,000 St

#### Abschnitt 3.2 Schottertragschichten

**3.2.10 Unterlage profilieren, SfM*EV2 mind.45**
Unterlage für Schicht ohne Bindemittel auf Sollhöhe
nach Unterlagen des AG profilieren und verdichten.
Unterlage = Schicht aus frostunempfindlichem Baustoff
oder Baustoffgemisch.
Verformungsmodul der profilierten Unterlage mindestens 45 MPa.
Unebenheit innerhalb einer 4,00 m langen Messstrecke
höchstens 2 cm in Längs- und Querrichtung.
Menge: 500,000 m2
Leistungsbereichkatalog: 112

**3.2.20 Schottertragschicht herstellen,0/32**
Schottertragschicht herstellen, ZTV SoB-StB.
Einbaudicke bis 30 cm.
Einbau in Fahrbahn, in Teilflächen,
Verformungsmodul EV2 auf der Oberfläche min.150 MN/m².
aus 'Betonrecycling 0/32mm nach BTR RC-StB.
Schichtdicke in cm bis 30',

lagenweise einbauen und verdichten.
Es gilt die ZTV SoB-StB 04 vom 03. April 2006 und die
TL Gestein-StB 04. '
Einbau zwischen Borden sowie bestehende HGT. Angrenzende Befestigungen sind zu sichern.
Abgerechnet wird nach Auftragsprofilen.
Menge: 150,000 m3
Leistungsbereichkatalog: 112

**3.2.30 Belastungsfahrzeug bereitstellen**
StL-Nr. 19101707
Belastungsfahrzeug als Gegengewicht (z.B. ausreichend
beladener Lkw) für Plattendruckversuch bei Kontrollprüfungen bereitstellen.
Menge: 1,000 h
Leistungsbereichkatalog: 101

**3.2.40 Prüfung ZTVT-StB Verdichtung**
Kontrollprüfung ZTV SoB-StB,
auf besondere Anordnung des AG
fuer Verdichtungsgrad
der Kies-/Schottertragschicht.
Menge: 1,000 St

**3.2.50 Prüfung ZTVT-StB Verformung**
Kontrollprüfung ZTV SoB-StB,
auf besondere Anordnung des AG
fuer Verformungsmodul
der Kies-/Schottertragschicht.
Menge: 1,000 St

#### Abschnitt 3.3 Asphalttragschicht

**3.3.10 Asphalttragsch. aus AC 22 T N herst.**
Asphalttragschicht aus Asphalttragschichtmischgut
AC 22 T N herstellen. Anlieferung des Asphaltmischguts
in thermoisolierten Transportbehältern.
In Verkehrsflächen der Belastungsklasse Bk1,8.
Als Tragschicht und Profilausgleich zu fahren.
Einbaustärke 6,0 - 12,0cm
Bindemittel = 50/70.
In einer Lage.
Verdichtungsgrad >98%.
Hohlraumgehalt <9,0 Vol.-%.
Menge: 620,000 t
Leistungsbereichkatalog: 113

**3.3.20 Profilausgleich AC 16 B N herst.**
Asphaltbinderschicht aus Asphaltbinder AC 16 B N herstellen. Anlieferung des Asphaltmischguts in
thermoisolierten Transportbehältern.
In Verkehrsflächen der Belastungsklasse Bk1,8.
Einbau zum Profilausgleich.
Bindemittel = 50/70.
Einbaudicke 4,0 - 10,0 cm.
In einer Lage
Verdichtungsgrad >97%.
Hohlraumgehalt <10,0 Vol.-%.
Menge: 150,000 t
Leistungsbereichkatalog: 113

#### Abschnitt 3.4 Asphaltdecken

**3.4.10 Unterlage reinigen, gefr. Asphaltsch.*lose Teile aufn.**
Unterlage reinigen. Anfallendes Kehrgut nach Wahl des
AN verwerten.
Unterlage = gefräste Asphaltschicht.
Lose Bestandteile von Schadstellen aufnehmen.
Selbstaufnehmende Kehrmaschine. Letzter Arbeitsgang mit
Wasserhochdruckreinigungsgeräten mit rotierenden Düsen
und Absaugeinrichtung.
Menge: 1210,000 m2
Leistungsbereichkatalog: 113

**3.4.20 Riss in Asphalttragschicht behandeln**
Riss in Asphalttragschicht behandeln.
Riss durch Fräsen aufweiten und verfüllen. Anfallende
Ausbaustoffe nach Wahl des AN verwerten.
Rissraum reinigen und trocknen.
Einzellängen bis 15,00 m.
Rissspalttiefe = 35 mm.
Rissspaltbreite = 12 mm.
Rissraum verfüllen mit heiß verarbeitbarer Rissmasse,
einschließlich zugehörigem und zuvor aufgetragenem Voranstrichmittel.
Menge: 200,000 m
Leistungsbereichkatalog: 113

**3.4.30 Asphaltarmierung einbauen**
Asphalteinlage (Gitter) als strukturell bewehrendes und spannungsabbauendes (analog SAMI) System mit abdichtender Funktion liefern und verlegen.
Festlegung des Gittereinbaus und in welchem Umfang hat nur in Abstimmung / auf Anweisung AG und Bauleitung zu erfolgen.
Der Einbau erfolgt in den Rissbereichen der verbleibenden Asphalttragschicht, mit einer Gitterbreite von 1m. Inkl. aller Anpassungs- und Schnittarbeiten.
Überlappung mind. 30cm.
Produkteigenschaften Asphalteinlage: Verbundstoff vom Typ "Gitter mit Vliesstoff" (gem. FGSV Arbeitspapier Nr.770) TENSAR AR-GN.
Rohstoff: Polypropylen, Masse pro Flächeneinheit 350g/m², Masse pro Flächeneinheit Vliesstoff > 130 g/m²,
Gitteröffnung 65 x 65 mm,
Knotenfestigkeit gem. ASTM D7737: 20 KN/m,
Schwindmaß bei Asphalteinbau < 4%.
Entsprechend Herstellerangaben einbauen, einschl. verkleben mit der Unterlage.
Menge: 200,000 m2

**3.4.40 Bitumenemulsion aufsprühen, Asphalt gefräst, C60BP4-S**
Bitumenemulsion zur Herstellung des Schichtenverbundes
aufsprühen.
Auf Verkehrsflächen der Belastungsklassen Bk1,8.
Unterlage = Asphaltbefestigung, gefräst.
Mit Rampenspritzgerät.
Bindemittel = C60BP4-S.
Bindemittelmenge = 350 g/m2.
Vor Einbau Asphaltdeckschicht.
Menge: 1210,000 m2
Leistungsbereichkatalog: 113

**3.4.50 Bitumenemulsion aufsprühen, Asphalt frisch, C60BP4-S**
Bitumenemulsion zur Herstellung des Schichtenverbundes
aufsprühen.
Auf Verkehrsflächen der Belastungsklassen Bk1,8.
Unterlage = Asphaltbefestigung, frisch.
Mit Rampenspritzgerät.
Bindemittel = C60BP4-S.
Bindemittelmenge = 250 g/m2.
Vor Einbau Asphaltdeckschicht.
Menge: 2190,000 m2
Leistungsbereichkatalog: 113

**3.4.60 Naht in Asphaltschicht herst., Naht ATS**
Naht in Asphaltschicht herstellen.
Naht in Asphalttragschicht.
Längsnaht und Quernaht.
Herstellung der Nahtflanke
Heiß aufzubringendes Polymermodifiziertes Bitumen auf
die Nahtflanke volldeckend auftragen oder anspritzen,
Menge 50 g/m je cm Schichtdicke.
Dicke der Schicht  i.M. 12cm.
Menge: 70,000 m
Leistungsbereichkatalog: 113

**3.4.70 Asphaltdecksch. aus AC 11 D S herst*Dicke 4 cm**
Asphaltdeckschicht aus Asphaltbeton für Asphaltdeckschichten AC 11 D S herstellen. Anlieferung des
Asphaltmischguts in thermoisolierten
Transportbehältern.
In Verkehrsflächen der Belastungsklasse Bk1,8.
Einbaudicke = 4 cm.
Bindemittel = 25/55-55 A bzw. PmB 25/45 VL.
Grobe Gesteinskörnung Kategorie C 100/0 unter Zugabe von mind. 35 M% Aufhellungsgesteinskörnungen, Leuchtdichtekoeffizienz > 0,14 bis 0,17.
Einbau 'in 4spuriger Fahrbahn mit Mittelnaht, wobei die Mittelnaht ihre Lage im Streckenverlauf verändert.
Fahrbahnbreite ca. 13,00m.
In zwei Bahnen einzubauen, wobei die erste Bahn mind. 15cm breiter einzubauen ist. Vor Einbau der zweiten Bahn, ist die Einbaubahn um mind. 15cm zurückzuschneiden. Die Schnittkante mit polymermodifiziertem Bitumen anzusprühen.
Alle damit verbundenen Aufwendungen, wie Verwertung der Ausbaustoffe vom Rückschnitt, sind einzukalkulieren und werden nicht gesondert vergütet.
Verdichtungsgrad > 98,0 %,
Hohlraumgehalt < 5,5 Vol.-%.'
Menge: 3400,000 m2
Leistungsbereichkatalog: 113

**3.4.80 Naht im Deckenanschluss zur Fuge aufw., ADS**
Naht oder Anschluss ohne Fugenspalt in Asphaltdeckschicht zur Fuge aufweiten und säubern. Anfallende Ausbaustoffe nach Wahl des AN verwerten.
Längs- und Queranschluss.
Fugenspalttiefe = 40 mm.
Fugenspaltbreite = 10 mm.
Aufweiten durch Schneiden. = 40 mm.
Menge: 330,000 m
Leistungsbereichkatalog: 113

**3.4.90 Fugenfüllung herstellen, Deckschicht, Deckenanschluss**
Fugenfüllung herstellen.
Längs- und Querfuge.
In der Asphaltdeckschicht.
Fugenspalttiefe = 40 mm.
Fugenspaltbreite = 10 mm.
Mit heiß verarbeitbarer Fugenmasse Typ N2, einschließlich zugehörigem und zuvor aufgetragenem Voranstrichmittel.
Menge: 330,000 m
Leistungsbereichkatalog: 113

**3.4.100 Naht am Randanschluss, an Einbauten zur Fuge aufw.**
Naht oder Anschluss ohne Fugenspalt in Asphaltdeckschicht zur Fuge aufweiten und säubern. Anfallende Ausbaustoffe nach Wahl des AN verwerten.
Randanschluss an Borden, Abläufen, Schächten u.ä.
Einzellängen unterschiedliche Längen ab 0,5 m
Fugenspalttiefe = 20 mm.
Fugenspaltbreite = 10 mm.
Aufweiten durch Schneiden. = 20 mm.
Menge: 490,000 m
Leistungsbereichkatalog: 113

**3.4.110 Fugenfüllung herstellen, Deckschicht, an Einbauten**
Fugenfüllung herstellen.
Randfuge vor Borden, Abläufen, Schächten u.ä.
In der Asphaltdeckschicht.
Einzellängen unterschiedliche Längen ab 0,50 m
Fugenspalttiefe = 20 mm.
Fugenspaltbreite = 10 mm.
Mit heiß verarbeitbarer Fugenmasse Typ N2, einschließlich zugehörigem und zuvor aufgetragenem Voranstrichmittel.
Menge: 490,000 m
Leistungsbereichkatalog: 113

**3.4.120 Abstumpfungsmaßnahme durchführen, LFK 2/5*Gestein**
Abstumpfungsmaßnahme zur Erhöhung der Anfangsgriffigkeit durch gleichmäßiges Aufbringen und Einwalzen von
Abstreukörnung durchführen. Nicht gebundene Abstreukörnung aufnehmen und nach Wahl des AN verwerten.
Abstreukörnung = Lieferkörnung 2/5.
Aus Gestein wie grobe Gesteinskörnung in Asphaltdeckschicht.
Abstreumenge = 1 kg/m2.
Maschinell abstreuen.
Menge: 3400,000 m2
Leistungsbereichkatalog: 113

**3.4.130 Verkehrsfläche kehren, Walzasphalt*VSM durchführen**
Verkehrsfläche mit einer selbstaufnehmenden Kehrmaschine nach Verkehrsfreigabe unverzüglich nach Aufforderung
durch den AG kehren. Kehrgut aufnehmen und nach Wahl
des AN verwerten.
Verkehrsfläche = Fahrbahndeckschicht aus Walzasphalt.
Erforderliche Verkehrssicherungsmaßnahmen durchführen.
Menge: 3400,000 m2
Leistungsbereichkatalog: 113

**3.4.140 Verkehrsfläche kehren, Randbereiche, VSM durchführen**
Verkehrsfläche mit einer selbstaufnehmenden Kehrmaschine nach Verkehrsfreigabe unverzüglich nach Aufforderung
durch den AG kehren. Kehrgut aufnehmen und nach Wahl
des AN verwerten.
Verkehrsfläche angrenzende Rad- und Gehwege
Erforderliche Verkehrssicherungsmaßnahmen durchführen.'
Menge: 2050,000 m2
Leistungsbereichkatalog: 113

#### Abschnitt 3.5 Sonstige Bauleistungen

**3.5.10 Aufsatz für Straßenabl. anpassen, höher setzen**
Aufsatz des Straßenablaufs freilegen und entsprechend
Bauablauf an die neue planmäßige Höhe anpassen. Aufbrucharbeiten zum Freilegen des Aufsatzes ausführen.
Flächenbefestigung herstellen. Ausbauen sowie Liefern
und Einbauen von Schachtteilen werden nicht gesondert
vergütet.
Umgebende Fläche = Asphalt.
Aufbruchdicke bis 10 cm.
Aufsatz höher setzen bis 5 cm und an Querneigung anpassen.
Fuge zwischen Fertigteilen mit Mörtel WW-
Schachtkopfmörtel nach DIN 19573 herstellen, Fugen
glattstreichen.
Menge: 10,000 St
Leistungsbereichkatalog: 110

**3.5.20 Aufsatz für Straßenabl. anpassen, tiefer setzen**
Aufsatz des Straßenablaufs freilegen und entsprechend
Bauablauf an die neue planmäßige Höhe anpassen. Aufbrucharbeiten zum Freilegen des Aufsatzes ausführen.
Flächenbefestigung herstellen. Ausbauen sowie Liefern
und Einbauen von Schachtteilen werden nicht gesondert
vergütet.
Umgebende Fläche = Asphalt.
Aufbruchdicke bis 10 cm.
Aufsatz tiefer setzen bis 5cm und an Querneigung anpassen.
Fuge zwischen Fertigteilen mit Mörtel WW-
Schachtkopfmörtel nach DIN 19573 herstellen, Fugen
glattstreichen.
Menge: 2,000 St
Leistungsbereichkatalog: 110

**3.5.30 Schachtabdeckung anpassen, Höher bis 10 cm**
Schachtabdeckung freilegen und nach Bauablauf an die
neue planmäßige Höhe anpassen. Aufbrucharbeiten zum
Freilegen der Schachtabdeckung ausführen. Flächenbefestigung herstellen. Ausbauen sowie Liefern und Einbauen
von Schachtteilen werden nicht gesondert vergütet.
Fläche aus Asphalt.
Aufbruchdicke über 15 bis 20 cm.
Schachtabdeckung höher setzen bis 10 cm und an Quer-neigung anpassen.
Fuge zwischen Fertigteilen mit Mörtel WW-
Schachtkopfmörtel nach DIN 19573,
Fugen glattstreichen.
Menge: 3,000 St
Leistungsbereichkatalog: 110

**3.5.40 Schachtabdeckung anpassen, Tiefer bis 10 cm**
Schachtabdeckung freilegen und nach Bauablauf an die
neue planmäßige Höhe anpassen. Aufbrucharbeiten zum
Freilegen der Schachtabdeckung ausführen. Flächenbefestigung herstellen. Ausbauen sowie Liefern und Einbauen
von Schachtteilen werden nicht gesondert vergütet.
Fläche aus Asphalt.
Aufbruchdicke über 15 bis 20 cm.
Schachtabdeckung tiefer setzen bis 10 cm und an Querneigung anpassen.
Fuge zwischen Fertigteilen mit Mörtel WW-
Schachtkopfmörtel nach DIN 19573,
Fugen glattstreichen.
Menge: 3,000 St
Leistungsbereichkatalog: 110

**3.5.50 Schachtabdeckung DIN EN 124/DIN 122, D400**
Schachtabdeckung DIN EN 124/DIN 122, DN 600
Klasse D 400, Deckel rund aus Gußeisen mit Lüftung,
mit dämpfender Einlage ohne Scharnier.
mit Sanierungsrahmen, Einbau- und Rahmenhöhe 100 mm,
mit Adapterring
höhengerecht in gepflasterter Fahrbahn nach Angabe
des Herstellers einbauen.
höhengerecht in Mörtel MG III setzen,
Lieferung von Schachtausgleichsringen werden nicht gesondert vergütet, entsprechend DIN EN 998-2 und DIN 19573,
Druckfestigkeit Schachtkopfmörtel nach 28 Tagen 50 N/mm².
Menge: 1,000 St

**3.5.60 Schmutzfänger**
StL-Nr. 9500965101
Schmutzfänger
DIN 1221-F.
Menge: 1,000 St

**3.5.70 Boden Kanal Aushub 1,50 m DN 150**
Boden der Gräben für Anschlußleitungen/-kanäle
profilgerecht ausheben nach Abtrag des Oberbodens,
mit geböschten Wänden und Behinderung durch Ver- und
Entsorgungsleitungen, notwendiger Verbau wird nicht gesondert vergütet.
seitliche Lagerung des Aushubs nicht möglich.
Boden laden und zum Zwischenlager transportieren,
verfüllen und verdichten nach den Zusätzlichen
Technischen Vertragsbedingungen und Richtlinien
für Aufgrabungen in Verkehrsflächen (ZTVA-StB),
Verdrängten Boden geht in Eigentum des AN über, inkl.Entsorgung.
Aushubtiefe bis 1,50 m,
Sohlenbreite der Gräben über 1,0 bis 1,25 m,
Bodenklasse 3.
Menge: 30,000 m

**3.5.80 Füllmat.einbauen Auflager Stoff D 10- 15 cm**
StL-Nr. 9300282405111133
Füllmaterial einbauen
in Baugruben unter Ver- und Entsorgungsleitungen,
Kabeln,
für Auflager von Rohrleitungen,
profilgerecht,
mit vom AN zu liefernden Stoffen, Stoff 'Kiessand',

verdichten.
Verformungsmodul EV2 mind. 45 MN/m2.
Schichtdicke über 10 bis 15 cm.
Sohlenbreite in m '1,0 - 1,5,
der Einbau ist durch Lieferscheine nachzuweisen, Einbau erfolgt nach Bedarf und erst nach Aufforderung durch AG'.
Menge: 30,000 m

**3.5.90 Boden Aushub, Straßenabläufe**
Boden der Baugrube
'für Straßenabläufe'

profilgerecht ausheben 'nach Abtrag des Oberbodens
bzw. der Oberflächenbefestigung (wird gesondert
vergütet,
mit geböschten Wänden und Behinderung durch Ver- und
Entsorgungsleitungen und Grundwasserabsenkungsanlagen,
seitliche Lagerung des Aushubs nicht möglich.
Der vorhandene Boden ist zum Wiedereinbau nicht geeignet.
Boden geht in Eigentum des AN über,
Boden laden und zur zugelassenen Deponie oder
Entsorgungsstelle transportieren,
Förderweg in km 40, Transport- und Deponiegebühren
werden nicht gesondert vergütet.
Verfüllen und verdichten nach den Zusätzlichen
Technischen Vertragsbedingungen und Richtlinien
für Aufgrabungen in Verkehrsflächen (ZTVA-StB),
Lieferung nichtbindiger verdichtungsfähiger Füllboden
oder Kiessand durch Baubetrieb. Lieferung Füllboden
wird nicht gesondert vergütet.
Aushubtiefe bis 1,75 m,
Aushubgrundfläche bis 2 m2,
Bodenklasse 3 bis 5'
Menge: 1,000 St

**3.5.100 Betonteil Ablauf**
Betonteil für Straßenablauf,
mit Schlammraum,
DIN 4052 '-2a-6a-6b-3a-5-10a',

mit Steckmuffe für PVC- Rohr DN 150
setzen auf Betonauflager, Mindestdicke 15 cm.
Ablauf an Leitung anschließen.
Menge: 2,000 St

**3.5.110 Eimer für Ablauf**
StL-Nr. 9500972305
Eimer DIN 4052 für Straßenablauf,
Form C3.
Menge: 2,000 St

**3.5.120 Aufsatz D 400**
Aufsatz Klasse D 400 DIN EN 124/DIN 1229,
Hersteller 'Meier Kanalguss Abscheidetechnik'

oder gleichwertiger Art,
Pultform,
Schlitzweite 36mm, Einlaufquerschnitt 980cm²,
geschlossener Rahmen mit Eimerauflage, hochziehbar,
Bauhöhe 160mm,
sichere tiefgreifende Dreipunktauflagerung des Rostes
im Rahmen, klapperfrei (mit dämpfender Einlage),
Rahmen aus Gußeisen,
Rahmenaußenmaß in mm '500x500',

höhengerecht in Mörtel MG III setzen.
Menge: 2,000 St

**3.5.130 Rohrmarkierung**
StL-Nr. 830439560301
Rohrleitungen markieren
mit Trassenwarnband mit eingelegtem Ortungsdraht
40 cm ueber Rohrscheitel.
Menge: 30,000 m

**3.5.140 Kanal PVC-U DN 150**
Abwasserkanal DIN EN 1610 aus PVC-U-Rohren DIN 19534
aus muffenlose Kunststoffrohre, wandverstärkt, SLW 60, Ringsteifigkeit nach ISO 9969: >12 KN/m²,
inkl. der für die  Verlegung erforderlichen Doppelmuffen mit innenliegendem Steg und zwei Dichtungen.
DN 150, Farbe: blau
Auflager aus nichtbindigem Boden,
Auflagerwinkel 120 Grad,
in vorhandenem geböschtem Graben.
Grabentiefe bis 1,50 m.
Menge: 30,000 m

**3.5.150 Bogen Zulage '15 - 45', DN 150**
Bogen, wandverstärkt mit zwei Muffen,
inkl. 2 Dichtungen als Zulage,
liefern und verlegen,
in Grad '15 - 45',

DN 150.
Farbe: blau
Ringsteifigkeit nach ISO 9969: >12 KN/m²,
SDR 34 nach DIN EN 1401-1,
Menge: 6,000 St

**3.5.160 Kanalanschluß PVC an vorhandene Anschlussleitung**
Anschluß von Freigefällekanal
aus PVC bis DN 150
an vorh. Leitung aus PVC bis DN 150.
Trennen der vorhandenen Leitung, Abzweig einsetzen.
Abzweig wird nicht gesondert vergütet
'zusätzliche Handschachtung im Bereich der Rohrleitungszone muss mit eingerechnet werden, vorhandene Leitung reinigen und verbinden.
Muffen sind einzurechnen und werden nicht gesondert vergütet.'
Menge: 1,000 St

**3.5.170 Rückbau vorhandener Abläufe**
Regenwasserstraßenablauf aufnehmen,
lichter Schachtquerschnitt in mm '600',

aus 'Mauerwerk und Beton, einschl. Ablaufrost,',

'Reinigung und Entsorgung der Einzelteile,
erforderliche Erdarbeiten sind einzurechnen,
Trennung der Anschlussleitung vornehmen. Dabei beachten,
dass an dieser Anschlussleitung wieder angebunden werden muss.
Schachtbaugrube für den Einbau des neuen Ablaufs sichern, Schachttiefe bis 1,50 m'.
Menge: 1,000 St

### Bereich 4 PFLASTER, EINFASSUNGEN

#### Abschnitt 4.1 Vorarbeiten / Rückbau

**4.1.10 Streifen/Rinne aus Betonst. aufn., entsorgen**
Streifen oder Rinne mit Pflastersteinen aus Beton aufnehmen, einschl. Betonbettung. In Bereichen von beschädigten Steinen, in Teillängen bis 0,50m. Unter Sicherung des Bestandes. Einschl. Einschneiden des Pflasters zum Trennen aus dem Bestand.
Pflasterstein über 14 bis 18 cm dick.
Breite des Streifens/der Rinne 16 cm
Mit Fugenfüllung aus hydraulisch gebundenem Fugenmörtel.
Betonbettung ist um 10cm zurückzubauen.
Steine und Aufbruchgut nach Wahl des AN verwerten.
Menge: 5,000 m
Leistungsbereichkatalog: 115

**4.1.20 Hochdrucknassreinigung der vorh. Pflasterrinne**
Hochdrucknassreinigung der vorh. Pflasterrinne,
1zeilig Betonstein, 16cm breit, entlang des Fahrbahnrandes,
Vor den Asphaltfräsarbeiten mit Hochdruck von Hand reinigen,
Unkrautverwachsungen entfernen und entsorgen.
Leistung einschl. Strom- und Wassergestellung sowie Entsorgung des Reinigungsgutes.
Straßenabläufe, Borde, Gehwege und Nebenanlagen vor Verschmutzung schützen (Schutzwand).
Menge: 70,000 m

**4.1.30 Pflasterd.m.Betonpfl.-steinen aufn., Steine lagern**
Pflasterdecke mit Pflastersteinen aus Beton aufnehmen und Zwischenlagern.
Aufnehmen der Tragschicht wird gesondert vergütet.
Pflasterstein Rechteck grau und rot, 10x20x8cm,
Pflaster aus dem Sicherheitsstreifen, Geh- und Radweg,
im Bereich der umzubauenden Querungsstelle.
Für den Wiedereinbau vorgesehen
Mit Fugenfüllung aus ungebundenem Fugenmaterial.
Bettung aus ungebundenem Bettungsmaterial.
Steine innerhalb der Baustelle fördern und lagern.
Übriges Aufbruchgut nach Wahl des AN verwerten.
Pflastersteine säubern.
Menge: 35,000 m2
Leistungsbereichkatalog: 115

**4.1.40 Rückbau Verbundpflaster, entsorgen**
Betonsteinpflaster aufnehmen,
in Geh- und Radwegen,
einschl. Bettung,
Aufnehmen der Tragschicht wird gesondert vergütet.
Ausführung in Teilflächen,
unterschiedliche Formate, Steinstärken bis 10 cm,
verlegt in Sand / Splitt. Bettungsstärke bis 10cm,
Material geht in Eigentum des AN über und ist zu beseitigen.
Transport- und Deponiegebühren werden nicht gesondert vergütet.
Einzukalkulieren ist die Zwischenlagerung des Abbruchmaterials auf dem Lagerplatz des AN zur Beprobung vor der Entsorgung, sowie nochmaliges Laden und Transportieren zur Entsorgungsstelle.
Menge: 50,000 m2

**4.1.50 Rückbau Plattenbelag Beton mit Bettung, entsorgen**
Plattenbelag Beton aufnehmen,
in Gehwegen,
einschl. Bettung,
Aufnehmen der Tragschicht wird gesondert vergütet.
Ausführung in Teilflächen,
Gehwegplatten 30 x 30cm bis 8cm stark.
verlegt in Sand / Splitt. Bettungsstärke bis 10cm.
Material geht in Eigentum des AN über und ist zu beseitigen.
Transport- und Deponiegebühren werden nicht gesondert vergütet.
Einzukalkulieren ist die Zwischenlagerung auf dem Lagerplatz des AN zur Beprobung vor der Entsorgung, sowie nochmaliges Laden und Transportieren zur Entsorgungsstelle.
Menge: 35,000 m2
DIN276 neu: 594
DIN276-1_08: 594
DIN276_18: 594

**4.1.60 Rückbau Plattenbelag Beton, lagern**
Leistung wie vor, jedoch Plattenbelag für den Wiedereinbau zwischenlagern, Platten von Hand aufnehmen, reinigen und auf Paletten stapeln, im Baufeld lagern, Paletten sind einzukalkulieren. Für die Lagerung sind nur intakte Platten auszuwählen.
Menge: 5,000 m2

**4.1.70 Rückbau von Betonflächen**
Decke aus Beton aufbrechen und aufnehmen,
Dicke bis 20 cm, unbewehrt,
in Verkehrsflächen,
in Teilflächen,
Dicke der Betondecke bis 20 cm.
Aufnehmen der Tragschicht wird gesondert vergütet.
Anfallende Stoffe beseitigen.
Deponierung wird nicht gesondert vergütet.
Einzukalkulieren ist die Zwischenlagerung auf dem Lagerplatz des AN zur Beprobung vor der Entsorgung, sowie nochmaliges Laden und Transportieren zur Entsorgungsstelle.
Menge: 12,000 m2
DIN276 neu: 594
DIN276-1_08: 594
DIN276_18: 594

**4.1.80 Asph.aufbrechen bis 10 cm**
Bitumenhaltige Befestigung aufbrechen oder
kaltfräsen, nach Wahl des AN, Aufnehmen der
ungebundenen Tragschicht wird gesondert vergütet,
in Radwegen,
Dicke der Asphaltbefestigung bis 10cm,
anfallende Stoffe 'trennen, laden, fördern und entsorgen, Entsorgung wird nicht gesondert vergütet'.

Asphalt: Verwertungsklasse A.
Abgerechnet wird nach Abtragsprofilen.
Einzukalkulieren ist die Zwischenlagerung der Abbruch- materialien auf dem Lagerplatz des AN zur Beprobung vor der Entsorgung, sowie nochmaliges Laden und Transportieren zur Entsorgungsstelle.
Menge: 30,000 m2

**4.1.90 Asphl.Oberbau schneiden**
Bitumenhaltigen Oberbau
schneiden,
Dicke der Befestigung über 10 bis 15cm,
mit Fugenschneidegerät,
Tiefe bis 150 mm.
Menge: 2,000 m

**4.1.100 Schicht ohne Bindemittel aufnehmen, STS**
Schicht ohne Bindemittel aufnehmen. Erschwernisse
durch Einbauten werden gesondert vergütet.
Schicht aus Baustoffgemisch für Schottertragschichten.
Dicke 20-30cm
Fläche in Verkehrsflächen, Teilflächen bis 10m²
Baustoffgemisch: unfraktioniertes Material, Recyclingsbaustoffe,
Baustoff der Verwertung nach Wahl des AN zuführen.
Baustoff Verwertung nach Wahl des AN
Abgerechnet wird nach Abtragsprofilen.
Transport- und Deponiegebühren werden nicht gesondert vergütet.
Einzukalkulieren ist die Zwischenlagerung des Abbruchmaterials auf dem Lagerplatz des AN zur Beprobung vor der Entsorgung, sowie nochmaliges Laden und Transportieren zur Entsorgungsstelle.
Menge: 24,000 m3
Leistungsbereichkatalog: 112

**4.1.110 Rückbau Betonborde Fahrbahn, entsorgen**
Borde aus Beton aufnehmen und entsorgen.
unterschiedliche Formate: Hoch- und Rundborde mit Bettung und Rückenstütze aus Beton;
Breite bis 15cm, Höhe bis 30cm,
'Dicke des Bettungsbetons bis 20 cm'.

Anfallende Stoffe beseitigen.
Deponierung wird nicht gesondert vergütet,
Einzukalkulieren ist die Zwischenlagerung auf dem Lagerplatz des AN zur Beprobung vor der Entsorgung, sowie nochmaliges Laden und Transportieren zur Entsorgungsstelle.
Menge: 35,000 m

**4.1.120 Rückbau Betonborde Gehweg, entsorgen**
Borde aus Beton aufnehmen und entsorgen.
unterschiedliche Formate: Tiefborde mit Bettung und Rückenstütze aus Beton;
Breite bis 10cm, Höhe bis 30cm,
'Dicke des Bettungsbetons bis 20 cm'.

Anfallende Stoffe beseitigen.
Deponierung wird nicht gesondert vergütet,
Einzukalkulieren ist die Zwischenlagerung auf dem Lagerplatz des AN zur Beprobung vor der Entsorgung, sowie nochmaliges Laden und Transportieren zur Entsorgungsstelle.
Menge: 65,000 m

#### Abschnitt 4.2 Schichten ohne Bindemittel

**4.2.10 Unterlage profilieren, SfM*EV2 mind.45**
Unterlage für Schicht ohne Bindemittel auf Sollhöhe
nach Unterlagen des AG profilieren und verdichten.
Liefern von Baustoff bzw. Entfernen von überschüssigem Baustoff wird gesondert vergütet. Erschwernisse
durch Einbauten werden gesondert vergütet.
Unterlage = Schicht aus frostunempfindlichem Baustoff
oder Baustoffgemisch.
Verformungsmodul der profilierten Unterlage mindestens 45 MPa.
Unebenheit innerhalb einer 4,00 m langen Messstrecke
höchstens 2 cm in Längs- und Querrichtung.
Menge: 90,000 m2
Leistungsbereichkatalog: 112

**4.2.20 Schottertragschicht herstellen,0/32**
Schottertragschicht herstellen, ZTV SoB-StB.
Einbaudicke bis 30 cm.
Einbau in Gehwegen, in Teilflächen,
Verformungsmodul EV2 auf der Oberfläche min.100 MN/m².
aus 'Betonrecycling 0/32mm nach BTR RC-StB.
Schichtdicke in cm bis 30',

lagenweise einbauen und verdichten.
Es gilt die ZTV SoB-StB 04 vom 03. April 2006 und die
TL Gestein-StB 04. '
Einbau zwischen Borden sowie bestehende Befestigungen. Angrenzende Befestigungen sind zu sichern.
Abgerechnet wird nach Auftragsprofilen.
Menge: 27,000 m3
Leistungsbereichkatalog: 112

#### Abschnitt 4.3 Pflaster

**4.3.10 Streifen aus Betonpfl.st. herst., St.160/160/140, 1zeilig**
Streifen aus Pflastersteinen aus Beton herstellen.
Format für Rastermaß des Pflastersteins = 160/160/140mm.
Ohne Fase, ohne Vorsatzbeton.
Breite 1-zeilig.
Fundamentbeton 'C20/25 10cm stark auf vorhandener Betonunterlage,'

engfugig verlegen.
Verlegung 'am Fahrbahnrand, entlang vorhandener Borde, vor Einbau der neuen Asphaltschichten.'

Durchgehende Bewegungsfugen in Betonbettung,
Steinfuge durch Trennschichten aus bitumenimpraegnierten PUR-Schaumstoff oder PU-Kautschuk, 10 mm dick, herstellen.
Abstand 8,0 m bzw. wie im Bestand der Bordanlage vorgegeben.
Menge: 100,000 m
Leistungsbereichkatalog: 115

**4.3.20 Zulage für Randstein als Pendelrinne setzen**
Zulage zu vorgenannter Position,
für das Legen der Pflasterreihe als Pendelrinne.
Menge: 50,000 m

**4.3.30 Betonsteinpflaster, Rechteck, grau**
Betonsteinpflasterdecke herstellen.
Ausführung in Gehwegen und Sicherheitsstreifen.
nach Merkblatt für Flächenbefestigungen
mit Pflaster- und Plattenbelägen,
Betonpflastersteine nach DIN EN 1338
100/200/80 mm, grau, mit Minifase.
Qualität DI nach DIN EN 1338
Steine im Reihenverband quer verlegen.
Einschl. Verlegung im Sicherheitsstreifen längs verlegt 6reihig.
Bettungsmaterial = Brechsand-Splitt-Gemsich 0/5mm.
Dicke im verdichteten Zustand 4cm,
Fugenmaterial = Brechsand 0/2mm.
Menge: 32,000 m2

**4.3.40 Betonsteinpflaster, Rechteck, rot**
Betonsteinpflaster, Rechteck,
Leistung wie vor, jedoch Farbe rot
Einbau in Radwegen.
Menge: 20,000 m2

**4.3.50 Wiedereinbau Verbundpflaster**
Herstellen einer Fläche aus Betonsteinpflaster nach DIN 18318, sowie dem Merkblatt für Flächenbefestigungen mit Pflaster- und Plattenbelägen.
gebrauchtes Rechteckpflaster aus Beton,
rotes Pflaster im Radweg und graues Pflaster im Sicherheitsstreifen längs 6reihig und im Gehweg verlegen.
gebrauchte Steine vom Zwischenlager holen, in Teilflächen,
Zwischen Bordeinfassungen und angrenzenden, zu sichernden Pflasterflächen.
Bettung aus Brechsand-Splitt-Gemisch 0/5 mm,
Dicke im verdichteten Zustand 4 cm,
Fugenmaterial = Brechsand 0/2mm.
Menge: 35,000 m2

**4.3.60 Anschluss Pflaster Schnittkante**
Anschluss für Pflasterdecke aus Betonsteinen,
Herstellen von Schnittkanten für vorbezeichnete Pflastersteine
Das Anpassen erfolgt durch Nassschnitt, wobei die
einzelnen Steine in voller Dicke zu durchtrennen sind.
Die vorgegebenen Fugenbreiten sind einzuhalten.
Menge: 30,000 m

#### Abschnitt 4.4 Borde

**4.4.10 Bordsteine aus BSt. T 8 x 25**
Bordsteine aus Beton liefern und  setzen.
Bordsteine DIN EN 1340, Leistungsklasse D; I; U
T8 x 25 (80/250 mm).
Steine mit engen Fugen versetzen.
Rückenstütze aus Beton C 20/25 bis 10 cm unter OF Bordstein, 15 cm breit, herstellen.
Unterbeton C 20/25, mind. 20 cm dick, herstellen.
Erforderliche Erdarbeiten ausführen. Bettung aus Kiessand herstellen.
Einbau Anpassung bzw. Wiederherstellung Gehweg.
Menge: 30,000 m

**4.4.20 Hochborde Beton, liefern und einbauen**
Bordsteine aus Beton setzen.
Bordsteine DIN EN 1340 H 15 x 30 (150/300 mm).
Steine mit engen Fugen versetzen.
Rückenstütze aus Beton C 20/25 bis 10 cm unter OF Bordstein, 15 cm breit, herstellen.
Unterbeton C 20/25, mind. 20 cm dick, herstellen.
Erforderliche Erdarbeiten ausführen. Bettung aus Kiessand herstellen.
Durchgehende Bewegungsfugen in Betonbettung,
Betonrückenstütze und Bordsteinfuge durch
Trennschichten aus bitumenimpraegnierten PUR-
Schaumstoff oder PU-Kautschuk, 10 mm dick, herstellen.
Raumfuge zwischen Borden einschl. Bettung und
Rückenstütze. Abstand 8,0 m.
Menge: 20,000 m

**4.4.30 Rundborde Beton, liefern und einbauen**
Bordsteine aus Beton setzen.
Bordsteine DIN EN 1340 R 15 x 22 (150/220 mm).
Steine mit engen Fugen versetzen.
Rückenstütze aus Beton C 20/25 bis 10 cm unter OF Bordstein, 15 cm breit, herstellen.
Unterbeton C 20/25, mind. 20 cm dick, herstellen.
Erforderliche Erdarbeiten ausführen. Bettung aus Kiessand herstellen.
Durchgehende Bewegungsfugen in Betonbettung,
Betonrückenstütze und Bordsteinfuge durch
Trennschichten aus bitumenimpraegnierten PUR-
Schaumstoff oder PU-Kautschuk, 10 mm dick, herstellen.
Raumfuge zwischen Borden einschl. Bettung und
Rückenstütze. Abstand 8,0 m.
Menge: 20,000 m

**4.4.40 Übergangsstein aus Beton von Hb auf abges.Bord links**
Leistung wie vor, jedoch als Übergangsstein
auf Hochbord mit Auftrittshöhe 12cm.
Übergangsstein links.
Auftrittshöhe, die entsprechenden Bordbreiten (gesamt sowie
die Oberkanten) sind zu beachten, Versätze sind unzulässig.
Menge: 3,000 St

**4.4.50 Übergangsstein aus Beton von Hb auf abges.Bord rechts**
Leistung wie vor,
jedoch
Bordsteine 'Übergangsstein rechts.'
Menge: 3,000 St

**4.4.60 Zulage für das Stellen in Radien**
Zulage zu Hoch- und Rundbordsteinen aus Beton,
für das Stellen in Radien ab 12m,
Stellen von halben Steinen.
Menge: 40,000 m
DIN276 neu: 522
DIN276-1_08: 522

**4.4.70 Bordsteine schneiden Beton**
Arbeiten zu vorbeschriebenen Bordsteinen aus Beton
als Zulage
für 'das Herstellen von Schnittkanten und
Gehrungsschnitten, Schnittbreite bis 15cm,
Schnitthöhe bis 30cm,
Herstellen mit Motorschneidegerät und
diamantbesetzter Trennscheibe'.
Menge: 40,000 St

### Bereich 5 FAHRBAHNMARKIERUNGEN

#### Abschnitt 5.1 Demarkierung

**5.1.10 Längsmarkierung entfernen, Breite 0,12 m, Plastik**
Längsmarkierung einschl. evtl. Sperrflächenumrandung
entfernen. Abgerechnet wird der entfernte Strich, bei
Doppelstrichen zwei Striche.
Durchgehender und unterbrochener Strich als Fahrstreifenbegrenzung.
Strichbreite = 0,12 m.
Markierungsstoffart = Plastikmasse.
Auf Asphaltdeckschicht.
Entfernen für Deckenerneuerung.
Abfall aufnehmen und nach Wahl des AN verwerten.
Menge: 364,000 m
Leistungsbereichkatalog: 131

**5.1.20 Längsmarkierung entfernen, Breite 0,25 m, Plastik**
Längsmarkierung einschl. evtl. Sperrflächenumrandung
entfernen. Abgerechnet wird der entfernte Strich, bei
Doppelstrichen zwei Striche.
Durchgehender und unterbrochener Strich als Fahrbahnbegrenzung.
Strichbreite = 0,25 m.
Markierungsstoffart = Plastikmasse.
Auf Asphaltdeckschicht.
Entfernen für Deckenerneuerung.
Abfall aufnehmen und nach Wahl des AN verwerten.
Menge: 50,000 m
Leistungsbereichkatalog: 131

**5.1.30 Sonstige Markierung entfernen, Quermarkierung Breite 0,25 m, Plastik**
Sonstige Markierung wie Quermarkierung, Schrägstrich
der Sperrfläche oder Parkmarkierung entfernen. Abgerechnet wird der entfernte Strich.
Quermarkierung.
Strichbreite = 0,25 m.
Markierungsstoffart = Plastikmasse.
Auf Asphaltdeckschicht.
Entfernen für Deckenerneuerung.
Abfall aufnehmen und nach Wahl des AN verwerten.
Menge: 24,000 m
Leistungsbereichkatalog: 131

**5.1.40 Sonstige Markierung entfernen, Quermarkierung Breite 0,50 m, Plastik**
Sonstige Markierung wie Quermarkierung, Halte- oder Wartelinie entfernen. Abgerechnet wird der entfernte Strich.
Quermarkierung.
Strichbreite = 0,50 m.
Markierungsstoffart = Plastikmasse.
Auf Asphaltdeckschicht.
Entfernen für Deckenerneuerung.
Abfall aufnehmen und nach Wahl des AN verwerten.
Menge: 12,000 m
Leistungsbereichkatalog: 131

**5.1.50 Markierung entfernen, Pfeilmarkierung, Länge 5,00m, Plastik**
Markierung als Pfeilmarkierung entfernen. .
Länge 5,00m.
Markierungsstoffart = Plastikmasse.
Auf Asphaltdeckschicht.
Entfernen für Deckenerneuerung.
Abfall aufnehmen und nach Wahl des AN verwerten.
Menge: 22,000 St
Leistungsbereichkatalog: 131

#### Abschnitt 5.2 Markierung und Beschilderung

**5.2.10 Verkehrssicherung für Markierungsarbeiten**
*** Pauschalposition
Verkehrssicherung für Markierungsarbeiten unter laufendem Verkehr. Einschl. beantragen der verkehrsrechtlichen Anordnung, einschl. der Gebühren.
Abstimmungen mit der Stadt Eisenhüttenstadt vornehmen.
Einschl. Umstellen der LSA für die Zeit der Markierungsarbeiten im Bereich der Induktionsschleifen.
Für die Herstellung der endgültigen Markierung, betrifft die folgenden 12 Positionen.
Menge: 1,000 PSCH

**5.2.20 Längsmarkierung Typ II herstellen, durchg., Breite 0,12 m**
Längsmarkierung Typ II einschl. evtl.
Sperrflächenumrandung als endgültige Markierung herstellen. Abgerechnet wird der markierte Strich, bei
Doppelstrichen zwei Striche.
Durchgehend als Fahrstreifenbegrenzung.
Strichbreite = 0,12 m.
Strich ohne Vormarkierung.
Markierungssystem aus reaktivem Stoff, nicht spritzbar
(Kaltplastikmasse).
Verkehrsklasse mindestens P 6.
Markierung auf Asphaltbetondeckschicht.
Menge: 226,000 m
Leistungsbereichkatalog: 131

**5.2.30 Längsmarkierung Typ II herst., Leitlinie 1 zu 1*Breite 0,12 m**
Längsmarkierung Typ II einschl. evtl.
Sperrflächenumrandung als endgültige Markierung herstellen. Abgerechnet wird der markierte Strich, bei
Doppelstrichen zwei Striche.
Unterbrochen; Verhältnis Strich/Lücke 1 zu 1 (3m / 3m) als
Leitlinie.
Strichbreite = 0,12 m.
Strich ohne Vormarkierung.
Markierungssystem aus reaktivem Stoff, nicht spritzbar
(Kaltplastikmasse).
Verkehrsklasse mindestens P 6.
Markierung auf Asphaltbetondeckschicht.
Menge: 75,000 m
Leistungsbereichkatalog: 131

**5.2.40 Längsmarkierung Typ II herst., Leitlinie 1 zu 2*Breite 0,12 m**
Längsmarkierung Typ II einschl. evtl.
Sperrflächenumrandung als endgültige Markierung herstellen. Abgerechnet wird der markierte Strich, bei
Doppelstrichen zwei Striche.
Unterbrochen; Verhältnis Strich/Lücke 1 zu 2 (3m / 6m) als
Leitlinie.
Strichbreite = 0,12 m.
Strich ohne Vormarkierung.
Markierungssystem aus reaktivem Stoff, nicht spritzbar
(Kaltplastikmasse).
Verkehrsklasse mindestens P 6.
Markierung auf Asphaltbetondeckschicht.
Menge: 63,000 m
Leistungsbereichkatalog: 131

**5.2.50 Längsmarkierung Typ II herst., unterbr.Fb.begr.*Breite 0,25 m**
Längsmarkierung Typ II einschl. evtl.
Sperrflächenumrandung als endgültige Markierung herstellen. Abgerechnet wird der markierte Strich, bei
Doppelstrichen zwei Striche.
Als Fahrbahnbegrenzung, unterbrochen.
Verhältnis Strich/Lücke 1 zu 1 (1,5m - 1,5m) als Leitlinie
Strichbreite = 0,25 m.
Markierungssystem aus reaktivem Stoff, nicht spritzbar
(Kaltplastikmasse).
Verkehrsklasse mindestens P 6.
Markierung auf Asphaltbetondeckschicht aufbringen.
Menge: 50,000 m
Leistungsbereichkatalog: 131

**5.2.60 Sperrflächenmarkierung Typ II herst., Breite 0,25 m,Kaltplastikmasse**
Sperrfläche als Schrägstrichgatter Typ II als endgültige Markierung herstellen. Abgerechnet wird der markierte Strich.
Strichbreite = 0,25 m.
Strich ohne Vormarkierung.
Markierungssystem aus reaktivem Stoff, nicht spritzbar
(Kaltplastikmasse).
Verkehrsklasse mindestens P 6.
Markierung auf Asphaltbetondeckschicht.
Menge: 24,000 m
Leistungsbereichkatalog: 131

**5.2.70 Quermarkierung Typ II herst., Haltlinie**
Quermarkierung Typ II als endgültige Markierung herstellen. Verkehrsklasse P 7. Abgerechnet wird der markierte Strich.
Markierung = Haltelinie.
Strich ohne Vormarkierung.
Markierungssystem aus reaktivem Stoff, nicht spritzbar
(Kaltplastikmasse).
Markierung auf  ierung auf Asphaltbetondeckschicht.
Menge: 9,000 m
Leistungsbereichkatalog: 131

**5.2.80 Quermarkierung Typ II herst., Wartelinie**
Quermarkierung Typ II als endgültige Markierung herstellen. Verkehrsklasse P 7. Abgerechnet wird der markierte Strich.
Markierung = Wartelinie.
Strich ohne Vormarkierung.
Markierungssystem aus reaktivem Stoff, nicht spritzbar
(Kaltplastikmasse).
Markierung auf  ierung auf Asphaltbetondeckschicht.
Menge: 3,000 m
Leistungsbereichkatalog: 131

**5.2.90 Quermarkierung Typ II herst., Radfahrerfurt**
Quermarkierung Typ II als endgültige Markierung herstellen. Verkehrsklasse P 7. Abgerechnet wird der markierte Strich.
Markierung = Radfahrerfurt.
Strich ohne Vormarkierung.
Markierungssystem aus reaktivem Stoff, nicht spritzbar
(Kaltplastikmasse).
Markierung auf  ierung auf Asphaltbetondeckschicht.
Menge: 10,000 m
Leistungsbereichkatalog: 131

**5.2.100 Pfeilmarkierung Typ II herst., geradeaus, Länge 5,00 m**
Pfeilmarkierung Typ II als endgültige Markierung herstellen.  Verkehrsklasse P 7.
Markierungszeichen = Pfeil geradeaus.
Ohne Vormarkierung.
Länge = 5,00 m.
Markierungssystem aus reaktivem Stoff, nicht spritzbar
(Kaltplastikmasse).
Markierung auf Asphaltbetondeckschicht.
Menge: 3,000 St
Leistungsbereichkatalog: 131

**5.2.110 Pfeilmarkierung Typ II herst., li.o.re. abb., Länge 5,00 m**
Pfeilmarkierung Typ II als endgültige Markierung herstellen.  Verkehrsklasse P 7.
Markierungszeichen = Pfeil links oder rechts ab.
Ohne Vormarkierung.
Länge = 5,00 m.
Markierungssystem aus reaktivem Stoff, nicht spritzbar
(Kaltplastikmasse).
Markierung auf  Asphaltbetondeckschicht.
Menge: 13,000 St
Leistungsbereichkatalog: 131

**5.2.120 Pfeilmarkierung Typ II herst., gerad.+li.o.re.abb., Länge 5,00 m**
Pfeilmarkierung Typ II als endgültige Markierung herstellen.  Verkehrsklasse P 7.
Markierungszeichen = Pfeil geradeaus und links oder
rechts ab.
Ohne Vormarkierung.
Länge = 5,00 m.
Markierungssystem aus reaktivem Stoff, nicht spritzbar
(Kaltplastikmasse).
Markierung auf Asphaltbetondeckschicht.
Menge: 4,000 St
Leistungsbereichkatalog: 131

**5.2.130 Pfeilmarkierung Typ II herst., Vorankündigung, Länge 5,00 m**
Pfeilmarkierung Typ II als endgültige Markierung herstellen.  Verkehrsklasse P 7.
Markierungszeichen = Vorankündigungspfeil
Ohne Vormarkierung.
Länge = 5,00 m.
Markierungssystem aus reaktivem Stoff, nicht spritzbar
(Kaltplastikmasse).
Markierung auf Asphaltbetondeckschicht.
Menge: 2,000 St
Leistungsbereichkatalog: 131

**5.2.140 Längsmarkierung Typ I herst., Freig.mark., durchg.Breite 0,12 m**
Längsmarkierung Typ I einschl. evtl. Sperrflächenumrandung als Verkehrsfreigabemarkierung herstellen. Abgerechnet wird der markierte Strich, bei Doppelstrichen
zwei Striche.
Durchgehend als Fahrstreifenbegrenzung.
Strichbreite = 0,12 m.
Strich ohne Vormarkierung.
Markierungssystem aus einkomponentiger lösemittelarmer
Farbe (High-Solid).
Verkehrsklasse  P1
Markierung auf Asphaltdeckschicht.
Menge: 226,000 m
Leistungsbereichkatalog: 131

**5.2.150 Längsmarkierung Typ I herst., Freig.mark., unterbr. 1 zu 1, Breite 0,12 m**
Längsmarkierung Typ I einschl. evtl. Sperrflächenumrandung als Verkehrsfreigabemarkierung herstellen. Abgerechnet wird der markierte Strich, bei Doppelstrichen
zwei Striche.
Unterbrochen; Verhältnis Strich/Lücke 1 zu 1 (3m / 3m) als
Leitlinie.
Strichbreite = 0,12 m.
Strich ohne Vormarkierung.
Markierungssystem aus einkomponentiger lösemittelarmer
Farbe (High-Solid).
Verkehrsklasse  P1
Markierung auf Asphaltdeckschicht.
Menge: 75,000 m
Leistungsbereichkatalog: 131

**5.2.160 Längsmarkierung Typ I herst., Freig.mark., unterbr. 1 zu 2, Breite 0,12 m**
Längsmarkierung Typ I einschl. evtl. Sperrflächenumrandung als Verkehrsfreigabemarkierung herstellen. Abgerechnet wird der markierte Strich, bei Doppelstrichen
zwei Striche.
Unterbrochen; Verhältnis Strich/Lücke 1 zu 2 (3m / 6m) als
Leitlinie.
Strichbreite = 0,12 m.
Strich ohne Vormarkierung.
Markierungssystem aus einkomponentiger lösemittelarmer
Farbe (High-Solid).
Verkehrsklasse  P1
Markierung auf Asphaltdeckschicht.
Menge: 63,000 m
Leistungsbereichkatalog: 131

**5.2.170 Längsmarkierung Typ I herst., Freig.mark., unterbr. Fb.begr., Breite 0,25 m**
Längsmarkierung Typ I einschl. evtl. Sperrflächenumrandung als Verkehrsfreigabemarkierung herstellen. Abgerechnet wird der markierte Strich, bei Doppelstrichen
zwei Striche.
Als Fahrbahnbegrenzung, unterbrochen.
Verhältnis Strich/Lücke 1 zu 1 (1,5m - 1,5m) als Leitlinie
Strichbreite = 0,25 m.
Strich ohne Vormarkierung.
Markierungssystem aus einkomponentiger lösemittelarmer
Farbe (High-Solid).
Verkehrsklasse  P1
Markierung auf Asphaltdeckschicht.
Menge: 50,000 m
Leistungsbereichkatalog: 131

**5.2.180 Sperrflächenmark. Typ I herst., Freig.mark., Breite 0,25 m**
Sperrfläche als Schrägstrichgatter Typ I einschl. evtl. Sperrflächenumrandung als Verkehrsfreigabemarkierung herstellen. Abgerechnet wird der markierte Strich.
Strichbreite = 0,25 m.
Strich ohne Vormarkierung.
Markierungssystem aus einkomponentiger lösemittelarmer
Farbe (High-Solid).
Verkehrsklasse  P1
Markierung auf Asphaltdeckschicht.
Menge: 24,000 m
Leistungsbereichkatalog: 131

**5.2.190 Quermarkierung Typ I herst., Freig.mark., Haltelinie**
Quermarkierung Typ I einschl. evtl. Sperrflächenumrandung als Verkehrsfreigabemarkierung herstellen. Abgerechnet wird der markierte Strich.
Markierung = Haltelinie.
Strich ohne Vormarkierung.
Markierungssystem aus einkomponentiger lösemittelarmer
Farbe (High-Solid).
Verkehrsklasse  P1
Markierung auf Asphaltdeckschicht.
Menge: 9,000 m
Leistungsbereichkatalog: 131

**5.2.200 Quermarkierung Typ I herst., Freig.mark., Wartelinie**
Quermarkierung Typ I einschl. evtl. Sperrflächenumrandung als Verkehrsfreigabemarkierung herstellen. Abgerechnet wird der markierte Strich.
Markierung = Wartelinie.
Strich ohne Vormarkierung.
Markierungssystem aus einkomponentiger lösemittelarmer
Farbe (High-Solid).
Verkehrsklasse  P1
Markierung auf Asphaltdeckschicht.
Menge: 3,000 m
Leistungsbereichkatalog: 131

**5.2.210 Quermarkierung Typ I herst., Freig.mark., Radfahrerfurt**
Quermarkierung Typ I einschl. evtl. Sperrflächenumrandung als Verkehrsfreigabemarkierung herstellen. Abgerechnet wird der markierte Strich.
Markierung = Radfahrerfurt.
Strich ohne Vormarkierung.
Markierungssystem aus einkomponentiger lösemittelarmer
Farbe (High-Solid).
Verkehrsklasse  P1
Markierung auf Asphaltdeckschicht.
Menge: 10,000 m
Leistungsbereichkatalog: 131

**5.2.220 Pfeilmarkierung Typ I herst., Freig.mark., geradeaus, Länge 5.00m**
Pfeilmarkierung Typ I einschl. evtl. Sperrflächenumrandung als Verkehrsfreigabemarkierung herstellen.
Markierungszeichen = Pfeil geradeaus.
Ohne Vormarkierung.
Länge = 5,00m.
Markierungssystem aus einkomponentiger lösemittelarmer
Farbe (High-Solid).
Verkehrsklasse  P1
Markierung auf Asphaltdeckschicht.
Menge: 3,000 St
Leistungsbereichkatalog: 131

**5.2.230 Pfeilmarkierung Typ I herst., Freig.mark., li.o.re.abb., Länge 5.00m**
Pfeilmarkierung Typ I einschl. evtl. Sperrflächenumrandung als Verkehrsfreigabemarkierung herstellen.
Markierungszeichen = Pfeil links oder rechts ab.
Ohne Vormarkierung.
Länge = 5,00m.
Markierungssystem aus einkomponentiger lösemittelarmer
Farbe (High-Solid).
Verkehrsklasse  P1
Markierung auf Asphaltdeckschicht.
Menge: 13,000 St
Leistungsbereichkatalog: 131

**5.2.240 Pfeilmarkierung Typ I herst., Freig.mark., gerad.+li.o.re.abb., Länge 5.00m**
Pfeilmarkierung Typ I einschl. evtl. Sperrflächenumrandung als Verkehrsfreigabemarkierung herstellen.
Markierungszeichen = Pfeil geradeaus und links oder
rechts ab.
Ohne Vormarkierung.
Länge = 5,00m.
Markierungssystem aus einkomponentiger lösemittelarmer
Farbe (High-Solid).
Verkehrsklasse  P1
Markierung auf Asphaltdeckschicht.
Menge: 4,000 St
Leistungsbereichkatalog: 131

**5.2.250 Pfeilmarkierung Typ I herst., Freig.mark., Vorankünd., Länge 5.00m**
Pfeilmarkierung Typ I einschl. evtl. Sperrflächenumrandung als Verkehrsfreigabemarkierung herstellen.
Markierungszeichen = Vorankündigungspfeil.
Ohne Vormarkierung.
Länge = 5,00m.
Markierungssystem aus einkomponentiger lösemittelarmer
Farbe (High-Solid).
Verkehrsklasse  P1
Markierung auf Asphaltdeckschicht.
Menge: 2,000 St
Leistungsbereichkatalog: 131

**5.2.260 Verkehrsfreigabemarkierung entfernen, Farbe, Wasserhochdruck**
*** Pauschalposition
Komplette vorbeschrieben Verkehrsfreigabemarkierungen
entfernen.
Markierungen:
- Schmalstrich 12cm: 364 m durchg. und unterbrochen,
- Breitstrich 25cm: 84 m,
Strichbreiten 0,12m bis 0,50m,
Markierungsstoffart = Farbe.
Auf Asphaltdeckschicht.
Entfernen für Erneuerung der Markierung.
Durch Wasserhochdruckverfahren.
Abfall aufnehmen und nach Wahl des AN verwerten.
Menge: 1,000 PSCH
Leistungsbereichkatalog: 131

**5.2.270 Beschilderung zurückbauen, entsorgen**
Verkehrsschild abbauen.
Schildgroesse bis 1 m2.
Schild ohne Beleuchtung.
Vkz von Rohrpfosten demontieren,
Abgebaute Teile entsorgen.
Menge: 4,000 St
DIN276-1_08: 522

**5.2.280 Schild mit Vkz.205 liefern u. mont.,**
Zeichen 205, Folientyp RA2, Grösse 2
neben der Fahrbahn im Geh-Radweg,
Unterkante ab 2,25 m über der Verkehrsfläche, Schild mit
Verkehrszeichen nach StVO und VwV-StVO, mit Nachweis der
RAL-Gütegemeinschaft liefern  und lt. Plan an
Aufstellvorrichtung anbringen.
Aufstellvorrichtung vorhanden.
Schild aus Aluminium, 2 mm dick,
gelocht nach IVZ-Norm 2 für Rohrdurchmesser 76 mm,
Befestigung mit Schellen aus Stahl, feuerverzinkt.
Menge: 2,000 St

**5.2.290 Schild mit Vkz.306 liefern u. mont.,**
Wie vor,
jedoch Verkehrszeichen
306.
Menge: 2,000 St

**5.2.300 Schild mit Vkz.241-30 liefern u. mont.,**
Wie vor,
jedoch Verkehrszeichen
241-30.
Menge: 2,000 St

**5.2.310 Schild mit Vkz.531-10 liefern u. mont.,**
Wie vor,
jedoch Verkehrszeichen Einengungstafel,
531-10, Größe 160 x 125cm.
Befestigung an vorhandenen Lichtmast (Stahl verzinkt), wie im Bestand, mittels 3 Schellen.
Menge: 1,000 St

**5.2.320 Schild mit Vkz.533-20 liefern u. mont.,**
Wie vor,
jedoch Verkehrszeichen Trennungstafel,
533-20, Größe 160 x 125cm.
jedoch eine Spur links ab
eine Spur geradeaus
eine Spur rechts ab.
Menge: 1,000 St

**5.2.330 Schild mit Vkz.533-20 liefern u. mont.,**
Wie vor,
jedoch Verkehrszeichen Trennungstafel,
533-20, Größe 160 x 125cm.
jedoch eine Spur geradeaus + Abzweig links,
eine Spur rechts ab.
Menge: 1,000 St

**5.2.340 Rohrpfosten liefern u. aufstellen**
Rohrpfosten liefern und aufstellen.
einschl. aller anfallenden Erdarbeiten.
Umgebende Flächen entspechend dem frueheren Zustand
herstellen.
- Bodenfreiheit 2,25 m, Laengen bis 4,50m,
- Rohr aus Stahl, feuerverzinkt,
  Aussendurchmesser 76 mm, Wanddicke 2,0 mm,
- Pfosten mit Erdanker und Rohrkappe,
- Fundament aus Ortbeton C 12/15, gem. statischen
  Erfordernissen, einschl. Erdarbeiten.
- Aufstellung unter Flur,
Überschüssigen Aushub entsorgen.
Menge: 2,000 St

### Bereich 6 LANDSCHAFTSBAU

#### Abschnitt 6.1 Landschaftsgärtnerische Arbeiten

**6.1.10 Oberboden liefern u. andecken, d=10cm**
Oberboden für straßenbegleitende Grünflächen
liefern und profilgerecht andecken.
für Rasenflächen,
Andeckung auf Seitenstreifen.
Dicke der Andeckung 10 cm nach trittfester Verdichtung,
Der Einbau hat so zu erfolgen, dass die Durchlässigkeit
des Erdplanums nicht beeinträchtigt wird.
Abgerechnet wird nach Auftragsflächen.
Oberboden für Vegetationsschicht nach DIN 18915,
Der Oberboden muss folgende Parameter aufweisen:
- gesiebt und frei von mineralischen oder anderen Beimengungen mit DU > 1 cm (frei von Steinen und Unrat)
- frei von pflanzenschädigenden Bestandteilen/Unkraut
- Umweltverträglichkeitsklasse Z0 nach BRT-RC StB 97
Menge: 150,000 m2

**6.1.20 Bearbeitungsfl. formen**
Bearbeitungsflaeche
profilgerecht formen,
'in Randflächen der Geländeangleichungen,
überschüssigen Boden laden und einer Verwertung nach
Wahl des AN zuführen.',

Ab-/Auftragsdicke bis 10 cm,
zulässige Abweichung von der Sollhöhe 3 cm,
Abrechnung in der Horizontalprojektion.
Menge: 150,000 m2
